# La Moraleja Fase I _ Piscina existente

- Propiedad del archivo: SOFT S.A.
- Formato: FIEBDC-3/2002
- Programa: Presto 8.8
- Fecha de los precios: 10/06/2026
- Divisa: EUR
- Código: 782 (04/09/2018)
Importe: 414048.17

## 782-01 PISCINA DE NADO (04/09/2018)
Importe: 314306.5

### 0101 DERRIBOS Y TRABAJOS PREVIOS
Importe: 29655.04

**D01** ml CORTE DE BALDOSA EXTERIOR Y RETIRADA DE MATERIAL
21.7 ml × 20.25 = 439.43
Corte de solado exterior en zona afectada mediante radial, incluyendo ejecución de soportes necesarios mediante albañilería, dejando las piezas a mantener perfectamente apoyadas. Queda incluido la ejecución de recolocación de piezas de las unidades retiradas en caso de rotura. Todo ello perfectamente apoyado y rematado para continuar con el resto de trabajos a realizar.

| Medición | Uds. | Largo | Parcial |
|---|---|---|---|
| Longitudinal | 1 | 13.3 | 13.30 |
|  | 2 | 2 | 4.00 |
| Interior | 1 | 4.4 | 4.40 |
| Total |  |  | 21.7 |

**D02** m2 DERRIBO DE TABIQUERÍA Y SOPORTES DE ELEVACIÓN DE SOLADO FLOTANTE
33 m2 × 25.14 = 829.62
Derribo de solado exterior a retirar, incluyendo soportes de elevación, apoyos, morteros y cuanto material pueda existir hasta el forjado, incluyendo retirada de material, transporte y gestión de los residuos generados.

| Medición | Uds. | Largo | Ancho | Parcial |
|---|---|---|---|---|
|  | 1 | 13.3 | 2.15 | 28.60 |
|  | 1 | 4.4 | 1 | 4.40 |
| Total |  |  |  | 33 |

**D03** ml LEVANTADO Y RETIRADA DE CARPINTERÍA
56.4 ml × 85.23 = 4806.97
Levantado y retirada de carpintería exterior, incluyendo metalistería y vidrios, así como soportes, escuadras, anclajes y cuantos elementos lo compongan para dejar el espacio perfectamente limpio para posterior ejecución de nuevo cerramiento. Incluye el transporte, carga y gestión de los residuos generados.

| Medición | Uds. | Largo | Parcial |
|---|---|---|---|
|  | 1 | 11 | 11.00 |
|  | 2 | 4.4 | 8.80 |
|  | 1 | 10.6 | 10.60 |
|  | 1 | 2 | 2.00 |
|  | 2 | 5.4 | 10.80 |
|  | 3 | 4.4 | 13.20 |
| Total |  |  | 56.4 |

**D04** m2 PICADO DE PARAMENTOS VERTICALES
123.9 m2 × 9.52 = 1179.53
Demolición de alicatados en paramentos que no se demuelen, comprendiendo también su cemento cola y raseo de mortero, realizada con medios manuales o mecánicos, con parte proporcional de recogida, selección, trituración, carga manual de escombros sobre camión o contenedor, incluso medios auxiliares, andamiaje, limpiezas y protecciones necesarias a base de plásticos, toldos, maderas, etc dejando la superficie lista para aplicación de posterior revestido tipo emplastecido para pintar.
incluso coordinación con los usos docentes de la universidad para planificación y realización de los trabajos
medida la superficie ejecutada

| Medición | Uds. | Largo | Alto | Parcial |
|---|---|---|---|---|
| Paredes | 1 | 9.5 | 3 | 28.50 |
|  | 1 | 0.6 | 3 | 1.80 |
|  | 4 | 0.8 | 3 | 9.60 |
|  | 1 | 13.6 | 3 | 40.80 |
| Pilares |  |  |  |  |
| fórmula: 2 | 6 | 1.2 | 3 | 43.20 |
| Total |  |  |  | 123.9 |

**D05** m2 PICADO DE SOLADOS
204 m2 × 12.15 = 2478.60
Picado de pavimento de existentes tipo terrazo, baldosa hidraulica o similar, moquetas, pavimentos vinílicos, etc realizada con medios manuales o mecánicos, dejando la superficie limpia con parte proporcional de recogida, selección, trituración, y carga manual de escombros sobre camión o contenedor. incluso medios auxiliares, limpiezas, protecciones necesarias a base de plásticos, toldos, maderas, etc.
incluso coordinación con los usos docentes de la universidad para planificación y realización de los trabajos
medida la superficie en planta ejecutada

| Medición | Uds. | Largo | Parcial |
|---|---|---|---|
| Playa | 1 | 308 | 308.00 |
| Pasillo exterior | 1 | 46 | 46.00 |
| Piscina | -1 | 150 | -150.00 |
| Total |  |  | 204 |

**D06** m2 PICADO DE RECRECIDOS HASTA 9 CM
204 m2 × 16.24 = 3312.96
Demolición de bases para pavimento existente en el interior del edificio, de hasta 9 cm de espesor, con medios manuales y/o martillo neumático compresor, y pp de medios auxiliares y carga manual de escombros sobre camión o contenedor.Dejando la base limpia para revestir. incluso medios auxiliares, andamiajes, limpiezas, protecciones necesarias a base de plásticos, toldos, maderas, etc.
incluso coordinación con los usos docentes de la universidad para planificación y realización de los trabajos
medida la superficie en planta ejecutada

| Medición | Uds. | Largo | Parcial |
|---|---|---|---|
| Playa | 1 | 308 | 308.00 |
| Pasillo exterior | 1 | 46 | 46.00 |
| Piscina | -1 | 150 | -150.00 |
| Total |  |  | 204 |

**D07** ud DESMONTAJE DE INSTALACION DE SANEAMIENTO
1 ud × 1278.23 = 1278.23
Desmontaje de instalacion interior de saneamiento, incluyendo tuberias, así como cualquier otro elemento de la instalacion de saneamiento, realizada con medios manuales o mecánicos, con parte proporcional de recogida, selección, trituración, retirada de escombros a pie de carga o zona de acopio, y con p.P. de medios auxiliares con carga a zona de acopio o contenedor de obra.,con p.P. de canon de vertedero autorizado para cada tipo de material y certificado de idoneidad del vertedero para el tipo de residuo. incluso medios auxiliares, limpiezas, protecciones necesarias a base de plásticos, toldos, maderas, etc. y cortes de suministro necesarios en la instalacionn.
medida por unidad de baño

| Medición | Uds. | Parcial |
|---|---|---|
| Duchas y jacuzzi | 1 | 1.00 |
| Total |  | 1 |

**D08** ud DESMONTAJE INSTALACIONES FONTANERÍA
1 ud × 1782.14 = 1782.14
Desmontaje de instalacion de fontaneria, incluyendo tuberia, aislamiento valvulería y termos así como cualquier otro elemento de la instalacion de fontaneria, realizada con medios manuales o mecánicos, con parte proporcional de recogida, selección, trituración, carga manual de escombros sobre camión o contenedor o zona de acopio y transporte interior.
incluso medios auxiliares, apuntalamientos, limpiezas, protecciones necesarias a base de plásticos, toldos, maderas, etc. y cortes de suministro necesarios en la instalacion
medida por unidad de baño

| Medición | Uds. | Parcial |
|---|---|---|
| Duchas y jacuzzi | 1 | 1.00 |
| Total |  | 1 |

**D09** ud DESMONTAJE DE APARATOS SANITARIOS
1 ud × 155.27 = 155.27
Desmontaje de aparatos sanitarios, incluso griferías y desagües, encimeras,... realizada con medios manuales, con parte proporcional de recogida, selección, trituración, retirada de escombros a pie de carga o zona de acopio, y con p.P. de medios auxiliares con carga a zona de acopio o contenedor de obra.,incluso medios auxiliares, limpiezas y protecciones necesarias a base de plásticos, toldos, maderas, etc. y cortes de suministro necesarios en la instalacion
medidos por unidad
nota Cymes: se valora 1 ducha

| Medición | Uds. | Parcial |
|---|---|---|
| Ducha | 1 | 1.00 |
| Total |  | 1 |

**D10** ud DESCONEXIONES ELECTRICAS E ILUMINACIÓN
1 ud × 2378.12 = 2378.12
Desconexión acometidas electricas antes de comenzar los trabajos
revisión de las distintas acometidas eléctricas de las zonas actuar, identificando su procedencia , así como su actividad y servicio, desconexión total. dejando el resto de zonas activas con suministro normal, corte del fluido eléctrico. medida la unidad ejecutada para el conjunto de acometidas existentes.

**D11** ud RETIRADA DE ELEMENTOS EN PAREDES
14 ud × 25.85 = 361.90
Levanta y guardia y custodia de elementos situados en los paramentos, para posterior recolocación si fuera necesario o en su defecto, carga, transporte y gestión de residuos.

| Medición | Uds. | Parcial |
|---|---|---|
| Relojes | 3 | 3.00 |
| Colgadores toallas | 3 | 3.00 |
| Balda | 1 | 1.00 |
| Flotador y soporte | 6 | 6.00 |
| Extintor | 1 | 1.00 |
| Total |  | 14 |

**D12** m2 DERRIBO DE PARAMENTOS DE YESO LAMINAR AFECTADOS
8.1 m2 × 13.47 = 109.11
Demolición de tabiques y/o paramentos interiores de yeso laminar, realizado por medios manuales y/o mecánicos, incluso revestidos de azulejo, raseos o cualquier acabado superficial incluso p.P. de carpinterias, marcos y premarcos (sin recuperación y acopio de hojas) y rodapies, por medios manuales o mecanicos, incluso limpieza y retirada de escombros a pie de carga sobre camión o contenedor, y con p.P. de medios auxiliares y andamiajes. dejando sus bases y cabezales limpios y enrasados en sus planos horizontales entre dependencias incluso medios auxiliares, andamiajes, limpiezas, protecciones necesarias a base de plásticos, toldos, maderas, etc.
incluso coordinación con los usos docentes de la universidad para planificación y realización de los trabajos
medida la superficie ejecutada

| Medición | Uds. | Largo | Ancho | Alto | Parcial |
|---|---|---|---|---|---|
| Viga perimetral | 1 | 15 | 0.9 | 0.6 | 8.10 |
| Total |  |  |  |  | 8.1 |

**D13** m2 LEVANTADO DE FALSOS TECHOS
331.59 m2 × 11.23 = 3723.76
Demolición de falso techo de escayola, cartón yeso, placas registrables, madera o cualquier otro tipo, realizada con medios manuales o mecánicos, con parte proporcional de perfiles, descuelgues, recogida, selección, trituración, ncluso carga manual de escombros sobre camión o contenedor y canon de vertido, incluso medios auxiliares, andamiaje, limpiezas y protecciones necesarias a base de plásticos, toldos, maderas, etc. dejando las superficies limpias y preparadas para aplicación de guarnecido y lucido de yeso o colocación de nuevo techo.
incluso coordinación con los usos docentes de la universidad para planificación y realización de los trabajos
medida la superfice en planta ejecutada descontando huecos

| Medición | Uds. | Largo | Ancho | Parcial |
|---|---|---|---|---|
| Playa | 1 | 308 |  | 308.00 |
| Pasillo exterior | 1 | 46 |  | 46.00 |
| Vigas | -3 | 12.45 | 0.6 | -22.41 |
| Total |  |  |  | 331.59 |

**D14** m² DEMOLICIÓN DE TABIQUERÍA
43.2 m² × 24.23 = 1046.74
Demolición de tabiques interiores de ladrillo hueco simple o hueco doble o macizo y/o bloque, realizado por medios manuales y/o mecánicos, incluso revestidos de azulejo, raseos o cualquier acabado superficial incluso p.P. de carpinterias, marcos y premarcos (sin recuperación y acopio de hojas) y rodapies, por medios manuales o mecanicos, incluso limpieza y retirada de escombros a pie de carga sobre camión o contenedor, y con p.P. de medios auxiliares y andamiajes. dejando sus bases y cabezales limpios y enrasados en sus planos horizontales entre dependencias incluso medios auxiliares, andamiajes, limpiezas, protecciones necesarias a base de plásticos, toldos, maderas, etc.
incluso coordinación con los usos docentes de la universidad para planificación y realización de los trabajos
medida la superficie ejecutada

| Medición | Uds. | Largo | Alto | Parcial |
|---|---|---|---|---|
| Pilares |  |  |  |  |
| fórmula: 2 | 6 | 1.2 | 3 | 43.20 |
| Total |  |  |  | 43.2 |

**D15** ud LEVANTADO DE JACUZZI ACTUAL
1 ud × 2356.1 = 2356.10
Levantado de jacuzzi completo, incluyendo paramentos, peldañeado de acceso, instalaciones y cuantos elementos lo compongan para poder trabajar sobre la zona afectada. Todo ello incluyendo trabajos y materiales necesarios, así como carga, transporte y gestión de los residuos generados.

**D16** m2 PICADO DE PERIMETRO SUPERIOR DE PARAMENTO DE PISCINA
16.8 m2 × 12.15 = 204.12
Demolición de alicatados de gresito de franja superior de piscina, en paramentos que no se demuelen, comprendiendo también su cemento cola y raseo de mortero, realizada con medios manuales o mecánicos, con parte proporcional de recogida, selección, trituración, carga manual de escombros sobre camión o contenedor, incluso medios auxiliares, andamiaje, limpiezas y protecciones necesarias a base de plásticos, toldos, maderas, etc dejando la superficie lista para aplicación de posterior revestido tipo emplastecido para pintar.
incluso coordinación con los usos docentes de la universidad para planificación y realización de los trabajos
medida la superficie ejecutada

| Medición | Uds. | Largo | Alto | Parcial |
|---|---|---|---|---|
|  | 2 | 18 | 0.3 | 10.80 |
|  | 2 | 10 | 0.3 | 6.00 |
| Total |  |  |  | 16.8 |

**D17** ud LEVANTADO DE ESCALERILLAS DE ACCESO A PISCINA
6 ud × 85.23 = 511.38
Levantado de escalerilla de acceso a piscina, incluyendo guarda y custodia para posterior recolocación si fuera necesario. Medida la unidad, incluyendo anclajes, retirando los mismos del paramento si fuera posible.

**D18** m2 PICADO DE PARAMENTO INTERIOR DE PISCINA
265.12 m2 × 9.52 = 2523.94
Demolición de alicatados de gresite en interior de piscina, comprendiendo también su cemento cola y raseo de mortero, realizada con medios manuales o mecánicos, con parte proporcional de recogida, selección, trituración, carga manual de escombros sobre camión o contenedor, incluso medios auxiliares, andamiaje, limpiezas y protecciones necesarias a base de plásticos, toldos, maderas, etc dejando la superficie lista para aplicación de posterior revestido tipo emplastecido para pintar.
incluso coordinación con los usos docentes de la universidad para planificación y realización de los trabajos
medida la superficie ejecutada

| Medición | Uds. | Largo | Ancho | Alto | Parcial |
|---|---|---|---|---|---|
|  | 2 | 18 |  | 1.4 | 50.40 |
|  | 2 | 10 |  | 1.4 | 28.00 |
|  | 1 | 18 | 10 |  | 180.00 |
| fórmula: 2 | 6 | 0.4 |  | 1.4 | 6.72 |
| Total |  |  |  |  | 265.12 |

**D19** m2 LEVANTADO DE ESPEJO SOBRE PILAR
6.75 m2 × 26.24 = 177.12

| Medición | Uds. | Largo | Alto | Parcial |
|---|---|---|---|---|
|  | 2 | 0.8 | 2.7 | 4.32 |
|  | 2 | 0.45 | 2.7 | 2.43 |
| Total |  |  |  | 6.75 |

### 0102 RECRECIDOS ESTRUCTURALES (18/06/2026)
Importe: 2211

**RE01** RECRECIDO DE ZONA EXTERIOR LEVANTADA (18/06/2026)
33 × 67 = 2211.00
Recrecido de zona exterior picada mediane ejecución de relleno de planchas de poliestireno extrusionado de espesor necesario y solera de 10 cm de hormigón armado con fibras, incluyeno puente de unión con solera interior así como picado fino de solera existente. Incluyendo trabajos de replanteo necesarios para dejar la partida pefectamente ejecutada a la misma cota de la solera interior.

| Medición | Uds. | Largo | Ancho | Parcial |
|---|---|---|---|---|
|  | 1 | 13.3 | 2.15 | 28.60 |
|  | 1 | 4.4 | 1 | 4.40 |
| Total |  |  |  | 33 |

### 0103 IMPERMEABILIZACIONES
Importe: 12033.21

**IM01** M2 FORMACIÓN DE PENDIENTE SOLERA (18/06/2026)
191 M2 × 48 = 9168.00
Limpieza de la superficie del forjado mediante espátulas y cepillos hasta conseguir que el soporte quede exento de polvo, suciedades, sellado de fisuras, etc., y formación de pendientes, con mortero gris 2000-m 7,5 de la firma BIKAIN o similar y arena caliza en dosificación (1: 3) con aditivo hidrofugante C-11 y plastificante C-12 y arlita, dejando la superficie preparada para impermeabilizar incluso formación de 1/2 cañas en el perímetro en caso necesario, remates con bajantes,... Medido el m2 en proyección horizontal descontando huecos.

| Medición | Uds. | Largo | Ancho | Parcial |
|---|---|---|---|---|
| Exterior |  |  |  |  |
|  | 1 | 13.3 | 2.15 | 28.60 |
|  | 1 | 4.4 | 1 | 4.40 |
| Interior |  |  |  |  |
| Playa | 1 | 308 |  | 308.00 |
| Piscina | -1 | 150 |  | -150.00 |
| Total |  |  |  | 191 |

**IM02** M2 IMPERMEABILIZACIÓN EN FRÍO
46.02 M2 × 62.26 = 2865.21
Impermeabilización de la terraza, con membrana de poliuretano monocomponente aplicable en frío a rodillo con tecnología activada por la humedad, tipo Sikalastic 612 color gris mediante aplicación de una primera mano embebiendo un refuerzo con malla de fibra de vidrio tipo Sikareemat Premium, curado de la ssuperficie y aplicación de una segunda mando. Aplicación y espesores según indicaciones del fabricante. La impermeabilización subirá por los paramentos verticales al menos 25 cm. por encima del suelo terminado.
NOTA: En la partida se incluye en caso necesario la ejecución de rozas y preparación del soporte en los paramentos verticales para realizar la impermeabilización, remates con bajantes, remate superior y sellado así como la realización de ½ cañas de mortero y perfil sluter en formación de goterón en el borde de la pasarela. Medido el m2 de superficie de terraza en proyección horizontal.

| Medición | Uds. | Largo | Ancho | Alto | Parcial |
|---|---|---|---|---|---|
| Nuevo encuentro interior-exterior |  |  |  |  |  |
|  | 1 | 13.3 | 2.15 |  | 28.60 |
|  | 1 | 4.4 | 1 |  | 4.40 |
| Lineal |  |  |  |  |  |
| Longitudinal | 1 | 13.3 |  | 0.6 | 7.98 |
|  | 2 | 2 |  | 0.6 | 2.40 |
| Interior | 1 | 4.4 |  | 0.6 | 2.64 |
| Total |  |  |  |  | 46.02 |

### 0104 MUROS, TABIQUES Y CIERRES
Importe: 5987.69

**TRAS01** M2 TRASDOS. CART-YESO (15WR+18) e=33mm.
98.4 M2 × 59.41 = 5845.94
M2.Forrado de pilares, formado por una placa de cartón-yeso Normal de 15 mm. de espesor, atornillada a una estructura de acero galvanizado de 18 mm. y dimensión total de 33 mm., lámina de apoyo autoadhesiva en transición con solado de banda antihumedad de 5 mm de espesor, con tornillos de acero y montantes cada 400 mm., aislamiento interno de lana de roca de 20 mm de espesor y 50 kg/m3 de densidad Rockplus E220 de Rockwool o calidad equivalentei/tratamientos de huecos, replanteo auxiliar, paso de instalaciones, limpieza, nivelación, ejecución de ángulos y repaso de juntas con cinta, terminado y listo para pintar, s/NTE-PTP-9, medido deduciendo huecos.

| Medición | Uds. | Largo | Alto | Parcial |
|---|---|---|---|---|
| Pilares | 6 | 1.4 | 3 | 25.20 |
| Paredes |  |  |  |  |
|  | 1 | 4.2 | 3 | 12.60 |
|  | 1 | 11 | 3 | 33.00 |
|  | 1 | 9.2 | 3 | 27.60 |
| Total |  |  |  | 98.4 |

**RASE01** m2 ENFOSCADO BUENA VISTA.FRATAS. M-7,5 VERTICAL
3 m2 × 47.25 = 141.75
M2. Enfoscado a buena vista y fratasado con mortero de cemento CEM II/B-P 32,5 N y arena de río M-7,5, en paramentos verticales de 20 mm. de espesor, con colocación de maestras horizontales en techo o encuentro de falso techo y sobre rodapie, colocación de maestras cada 120 cm como máximo y en esquinas y rincones, replanteo con nivel láser tridimensional, previsto para colocación de pefiles omega de trasdosado y garantizar la verticalidad, i/regleado, andamiaje, s/NTE-RPE-7, medido deduciendo huecos.

| Medición | Uds. | Largo | Alto | Parcial |
|---|---|---|---|---|
| pp pilar visto | 1 | 1 | 3 | 3.00 |
| Total |  |  |  | 3 |

### 0105 REVESTIMIENTOS PAREDES (22/07/2023)
Importe: 25209.93

**ALIC01** M2 ALICATADO MUSEUM (15/06/2026)
114.97 M2 × 193.17 = 22208.75
M2.Suministro y colocación de revestimiennto vertical con material ceramico gran formato MUSEUM, modelo escogido por la propiedad, de 100*275cm en zona de piscina, recibido con adhesivo C2TE S1 s/EN-12004 Lankicol flexible blanco, s/i. placa de yeso laminado, i/rejuntado, llaga horizontal y vertical con cruceta de 1mm, incluso encuentro con cercos, cortes y despieces y desperdicios.Medida la superficie realmente ejecutada.
nota Cymes se valora praline gold sp/100x275/r

| Medición | Uds. | Largo | Alto | Parcial |
|---|---|---|---|---|
| Pared duchas | 1 | 9.5 | 2.75 | 26.13 |
| Pilar | 1 | 1.5 | 2.75 | 4.13 |
| Frente lateral | 1 | 9.15 | 2.75 | 25.16 |
|  | 1 | 1.25 | 2.75 | 3.44 |
|  | 1 | 4.65 | 2.75 | 12.79 |
| Pilares | 5 | 1.8 | 2.75 | 24.75 |
| Lateral | 1 | 4.45 | 2.75 | 12.24 |
| Pilar espejo | 1 | 2.3 | 2.75 | 6.33 |
| Total |  |  |  | 114.97 |

**REV01** m2 REVESTIMIENTO MURAL VINÍLICO (22/07/2023)
51.11 m2 × 58.72 = 3001.18
Suministro y colocación de revestimiento mural vinílico tipo Vescom, modelo Kilby ref. 1113.24 o similar, mediante adhesivo del fabricante y según las indicaciones de su sistema homologado.

| Código | Descripción | Rendimiento | Precio |
|---|---|---|---|
| S |  (22/07/2023) | 0 | 0 |

| Medición | Uds. | Largo | Alto | Parcial |
|---|---|---|---|---|
| Pilar | 2 | 0.8 | 2.7 | 4.32 |
|  | 2 | 0.45 | 2.7 | 2.43 |
| Paredes pasillo |  |  |  |  |
|  | 1 | 3.13 | 2.7 | 8.45 |
|  | 1 | 13.3 | 2.7 | 35.91 |
| Total |  |  |  | 51.11 |

### 0106 REVESTIMIENTOS SUELOS
Importe: 53544.73

**SU01** M2 CERAMICA MUSEUM ANTIDESLIZANTE 60X120 (15/06/2026)
191 M2 × 47.2 = 9015.20
M2. Suministro y colocación de pavimento de baldosa MUSEUM de 60*120cm en zona de Piscina, con terminacion en relieve para conseguir resbaladicidad CLASE 3, recibidas con adhesivo cementoso mejorado con tiempo abierto ampliado, Rapimax, de Butech, C2E según UNE-EN 12004, y rejuntadas con mortero de juntas de masilla de base epoxidica Epotech Aqua de Butech, tipo CG2, según UNE-EN 13888, para juntas según detalle gráfico de proyecto (longitudinales y transversales de 2 mm.), incluso crucetas de PVC de 2 mm y colocación de elementos de puente y cuña para nivelación entre baldosas y posterior retirada, formación de juntas perimetrales continuas, de anchura no menor de 5 mm, en los límites con paredes, pilares exentos y elevaciones de nivel y, en su caso, juntas de partición y juntas estructurales o de dilatación existentes en el soporte marca de referencia Schlüter de aluminio de 1 cm de ancho para jujntas de trabajo, fijadas a la base de mortero y bajo baldosa, . Según NTE-RSR. Incluso limpieza y comprobación del grado de humedad de la base. Replanteo de niveles. Replanteo de la disposición de las baldosas y juntas de movimiento. Suministro y colocación de juntas de dilatación (y cambio de direcicón del pavimento) según detalle constructivo. Aplicación del adhesivo. Colocación de las crucetas. Colocación de las baldosas con llana dentada. Relleno de las juntas de movimiento. Rejuntado. Eliminación y limpieza del material sobrante. Limpieza inicial del pavimento al finalizar la obra.
NOTA: - El criterio de resbaladicidad a aplicar debe cumpllir el CTE DB-SUA.
nota Cymes se valora praline gold nt 120x60 c/r

| Medición | Uds. | Largo | Parcial |
|---|---|---|---|
| Idem Formación de pendientes | 1 | 191 | 191.00 |
| Total |  |  | 191 |

**SU02** ml CERAMICA DE BORDE MUSEUM ANTIDESLIZANTE 30X120
70.4 ml × 102.61 = 7223.74
Idem. partida de solado general pero pieza especial de catno de forjado, Stair Treads de 6 cm de canto.

| Medición | Uds. | Largo | Parcial |
|---|---|---|---|
|  | 2 | 18 | 36.00 |
|  | 2 | 10 | 20.00 |
| fórmula: 6 | 6 | 0.4 | 14.40 |
| Total |  |  | 70.4 |

**SU03** M2 PAVIMENTO DE PVC
46 M2 × 74.25 = 3415.50
Pavimento vinílico imitación madera modelo Gabarró . Soporte acustico incorporado, absorción acustica al impacto de 20 db. Capa de uso de 0. 0,55 mm. , clase 33. Clasificación al fuego BFL-S1. Resistencia a la resbaladicidad clase 2.
Garantia 15 años.
Instalado previa aplicación de una mano de pasta alisadora "na" de dos componentes sin base acuosa sobre soporte de madera I/ p.p. de medios auxiliares, ayudas, nivelación, remates perimetrales, uniones con toros suelos, puertas, rodapiés y medidas de seguridad. Medida la unidad totalmente terminada y rematada. Se presentará certificado del correcto estado del soporte en humedad previamente a su colocación. Medido el m2 en proyección horizontal descontando huecos. Todo ello según criterios de la d.f.
nota Cymes: se valora ADORE SOVEREIGN - Roble Butterscotch AV083

**SU04** m2 CERAMICA INTERIOR DE PISCINA APPIANI ANTHOLOGHIA (15/06/2026)
265.12 m2 × 127.83 = 33890.29
Suministro y colocación de revestimiento interior de vaso de piscina mediante mosaico cerámico de gres porcelánico prensado tipo Ceramica Appiani, colección Anthologhia Antisdrucciolo o equivalente aprobado por la dirección facultativa, apto para inmersión permanente, ambientes húmedos y superficies antideslizantes, resistente a heladas, productos químicos habituales de tratamiento de agua y agentes atmosféricos.
Mosaico suministrado en placas premontadas, formato y color según definición de proyecto y dirección facultativa, colocado sobre soporte previamente regularizado y apto para revestimiento, mediante adhesivo cementoso deformable de altas prestaciones tipo C2TES2 específico para piscinas e inmersión permanente, aplicado con llana dentada y doble encolado cuando resulte necesario.
Rejuntado mediante mortero de juntas de elevadas prestaciones e impermeabilidad o resina epoxi específica para piscinas, resistente a productos químicos y limpieza intensiva, en color a definir por la dirección facultativa.
La unidad incluye:
Replanteo y modulación del revestimiento.
Limpieza y preparación del soporte.
Adhesivo cementoso flexible para inmersión permanente.
Colocación y ajuste de placas de mosaico.
Cortes, encuentros y piezas especiales.
Rejuntado impermeable o epoxi.
Remates en esquinas, encuentros, rebosaderos, skimmers, focos, pasos de impulsión y demás elementos integrados en el vaso.
Medios auxiliares y cuantos materiales y trabajos resulten necesarios para la correcta ejecución.
Totalmente colocado, alineado, rejuntado, limpio y terminado, conforme a planos y dirección facultativa.
nota Cymes: se valora Anthologhia Antisdrucciolo 2,5x2,5

| Medición | Uds. | Largo | Ancho | Alto | Parcial |
|---|---|---|---|---|---|
|  | 2 | 18 |  | 1.4 | 50.40 |
|  | 2 | 10 |  | 1.4 | 28.00 |
|  | 1 | 18 | 10 |  | 180.00 |
| fórmula: 2 | 6 | 0.4 |  | 1.4 | 6.72 |
| Total |  |  |  |  | 265.12 |

### 0107 TECHOS
Importe: 41247.74

**TEC01** M2 FALSO TECHO HERAKLITH (11/06/2026)
458.12 M2 × 75.12 = 34413.97
Techo tipo heraklith de paneles acústicos de viruta de madera fina mezclada con magnesita, de dimensiones 60x60 ó 60x120 cm y 25 mm de espesor, con una densidad de 467 kg/m2, en color a seleccionar por la d.f.y cantos vivos, y perfilería oculta en omegas de acero galvanizado con clips de sujección en caso necesario, con p.p de fajas de carton yeso standard de anchura variable en perímetro, frentes, tabicas y foseados perimetrales (de media 0,50 y 0,30m respectivamente), de 15 mm. De espesor y canto afinado, según une 102023. En caso necesario los tableros irán atornillados a la estructura con tornillería autoperforante. Perfiles primarios (cada 1100 mm) y secundarios (cada 550 mm), en "u" de 60x27x0,6 mm, caballetes, anclajes nivelables de unión al forjado (cada 900 mm).a base de varillas roscadas m6 de acero galvanizado, perimetro del techo según especificaciones de la d.f. tratamiento de juntas en dos fases mediante pasta de yeso knauf-uniflott o similar. Incluso replanteo, limpieza, nivelación, ejecución de ángulos, apertura de todo tipo de huecos, pasos de instalaciones y registros, ángulares de acero galvanizado, bandas de estanqueidad y dilatación autoadhesivas en uniones, repaso de juntas para perfecto acabado pintado, considerando lijado, remates necesarios para acoples de elementos de todo tipo de instalaciones, pantallas de alumbrado, altavoces, rejillas de aire, etc., de diferentes medidas, remates con paramentos verticales, tabicas, frentes, foseado de dimensiones variables conformado por perfiles en -z- de aluminio lacado en identico color a la placa segun especificaciones de la d.f. nivelado, replanteado y cortes. Construido segun especificaciones de la d.f.
Medida la superficie ejecutada totalmente terminada y rematada en proyección horizontal

| Medición | Uds. | Largo | Ancho | Parcial |
|---|---|---|---|---|
| Playa | 1 | 308 |  | 308.00 |
| Conductos perimetrales |  |  |  |  |
| fórmula: 2 | 1 | 55 | 0.9 | 99.00 |
|  | 1 | 55 | 0.9 | 49.50 |
|  | 2 | 0.9 | 0.9 | 1.62 |
| Total |  |  |  | 458.12 |

**TEC02** M2 FALSO TECHO 60X60 TONGA
46 M2 × 70.67 = 3250.82
Techo tonga de isover, de dimensiones 60x60 ó 60x120 cm y 22 mm de espesor, color a seleccionar por la d.f.y cantos vivos, y perfilería vista de aluminio con p.p de fajas de carton yeso standard de anchura variable en perímetro, frentes, tabicas y foseados perimetrales (de media 0,50 y 0,30m respectivamente), de 15 mm. De espesor y canto afinado, según une 102023. Los tableros irán atornillados a la estructura con tornillería autoperforante. Perfiles primarios (cada 1100 mm) y secundarios (cada 550 mm), en "u" de 60x27x0,6 mm, caballetes, anclajes nivelables de unión al forjado (cada 900 mm).a base de varillas roscadas m6 de acero galvanizado, perimetro del techo según especificaciones de la d.f. tratamiento de juntas en dos fases mediante pasta de yeso knauf-uniflott o similar. Incluso replanteo, limpieza, nivelación, ejecución de ángulos, apertura de todo tipo de huecos, pasos de instalaciones y registros, ángulares de acero galvanizado, bandas de estanqueidad y dilatación autoadhesivas en uniones, repaso de juntas para perfecto acabado pintado, considerando lijado, remates necesarios para acoples de elementos de todo tipo de instalaciones, pantallas de alumbrado, altavoces, rejillas de aire, etc., de diferentes medidas, remates con paramentos verticales, tabicas, frentes, falsas vigas, foseado de dimensiones variables conformado por perfiles en -z- de aluminio lacado en identico color a la placa segun especificaciones de la d.f. nivelado, replanteado y cortes. Construido segun especificaciones de la d.f. y planos de proyecto.
Medida la superficie ejecutada totalmente terminada y rematada en proyección horizontal.

| Medición | Uds. | Largo | Parcial |
|---|---|---|---|
| Pasillo | 1 | 46 | 46.00 |
| Total |  |  | 46 |

**TEC03** m2 FALSO TECHO YESO LAM. LISO /T5
78.06 m2 × 45.9 = 3582.95
Falso techo de planchas de carton-yeso de 15 mm de espesor , atornillado a estructura oculta de acero galvanizado realizada con perfiles de techo continuo de 40 mm, suspendida con tacos y varilla roscada galvanizada, incluso refuerzos y arriostramiento de la estructura, refuerzos para alojar elementos de instalaciones, p.p. de foseado perimetral del techo perfectamente rematado, frentes y tabicas y ejecutado según planos y especificaciones de la d.f.; replanteo, nivelación y p.p.de acabado de juntas con cinta y pasta, accesorios de fijación, puertas de registro knauf o similar de 60 x 60 cm en numero a determinar por la df, formacion de juntas de todo tipo y piezas especiales,cortes, desperdicios, encuentros,remates,apertura de huecos de todo tipo, etc. Incluso limpieza y medios auxiliares y todos los medios necesarios para la terminacion de los trabajos.
Todo ello según nte y cte, así como el proyecto e indicaciones de la df.
Incluso colocación de pieza metálica de borde según documentación gráfica
Medida la superficie ejecutada en proyección horizontal deduciendo huecos mayores de 0,5 m2

| Medición | Uds. | Largo | Ancho | Parcial |
|---|---|---|---|---|
| Remates pasillo |  |  |  |  |
|  | 1 | 10 |  | 10.00 |
| Zócalo iluminación foseado |  |  |  |  |
| v1 | 1 | 36 | 0.4 | 14.40 |
| v2 | 1 | 34 | 0.4 | 13.60 |
| v3 | 1 | 34 | 0.4 | 13.60 |
| v4 | 1 | 35.5 | 0.4 | 14.20 |
| vext | 1 | 26 | 0.4 | 10.40 |
| vint | 1 | 4.65 | 0.4 | 1.86 |
| Total |  |  |  | 78.06 |

### 0108 CARPINTERÍA PVC (15/06/2026)
Importe: 85145.35

**PVC01** m2 CARPINTERÍA EXTERIOR DE PVC (15/06/2026)
205.68 m2 × 413.97 = 85145.35
Suministro y colocación por instalador homologado de carpintería exterior de PVC marca Schüco, ventana o balconera abisagrada sistema Schüco LivIng 82 MD, de altas prestaciones térmicas y acústicas, fabricada con perfiles de PVC-U multicámara conforme a la norma UNE-EN 12608, reforzados interiormente mediante perfiles de acero galvanizado dimensionados según cálculo estructural y dimensiones del hueco.
Sistema de perfiles extrusionados de PVC rígido libre de cadmio y estabilizado, resistente al envejecimiento, radiación UV y agentes atmosféricos, con elevada durabilidad y mínimo mantenimiento.
El sistema Schüco LivIng 82 MD dispone de una profundidad constructiva de 82 mm en marco y hoja, con 7 cámaras térmicas y triple plano de estanqueidad mediante junta central (Middle Gasket – MD), optimizando el aislamiento térmico, acústico y la hermeticidad del cerramiento.
La estanqueidad queda garantizada mediante tres juntas continuas coextrusionadas de EPDM/TPE, resistentes al envejecimiento y a la acción atmosférica, formando un sistema de sellado perimetral continuo entre marco y hoja. El diseño multicámara del perfil elimina la necesidad de rotura de puente térmico metálica y proporciona elevadas prestaciones energéticas.
Características específicas del sistema Schüco LivIng 82 MD:
Sistema practicable de PVC de 82 mm de profundidad constructiva.
Perfiles multicámara de 7 cámaras con junta central de estanqueidad (MD).
Refuerzo estructural interior mediante acero galvanizado según exigencias mecánicas del hueco.
Acristalamiento mediante junquillos interiores desmontables y juntas estancas continuas.
Capacidad de acristalamiento hasta 52 mm.
Herraje perimetral de seguridad multipunto, practicable u oscilobatiente según definición del proyecto.
Bisagras y mecanismos de elevada durabilidad y resistencia a la corrosión.
Manillas y accesorios de gama Schüco o equivalente aprobado por la dirección facultativa.
Sistema compatible con soluciones de seguridad y herrajes antiefracción.
Prestaciones alcanzadas en banco de ensayos por organismo notificado, según configuración y dimensiones del elemento:
Permeabilidad al aire según EN 12207 / EN 1026: Clase 4
Estanquidad al agua según EN 12208 / EN 1027: hasta Clase E1200
Resistencia al viento según EN 12210 / EN 12211: hasta Clase C5/B5
Aislamiento térmico del sistema: Uf hasta 1,0 W/m²K según configuración
Atenuación acústica: hasta 47 dB según composición del vidrio
Durabilidad del herraje según EN 13126: conforme a normativa aplicable
Resistencia a corrosión de herrajes según EN 1670: Clase 5
Seguridad antiefracción según EN 1627: posibilidad de configuración RC2.
Acabado superficial:
Perfiles de PVC color estándar o foliado decorativo a decidir por la dirección facultativa, acabado liso de alta resistencia o imitación madera según carta Schüco, estable frente a radiación UV, humedad y agentes atmosféricos, sin necesidad de tratamientos periódicos de protección.
Acristalamiento:
Incluye suministro y colocación de doble acristalamiento bajo emisivo con aislamiento térmico y acústico, compuesto por:
33.1 FT templado + cámara de 16 mm con Argón 90% + 44.1 FT ORAÉ templado bajo emisivo, con espesor nominal total de 30,8 mm, fijado sobre carpintería mediante acuñado con calzos de apoyo perimetrales y laterales, juntas de estanqueidad y sellado compatible con el sistema.
Prestaciones del acristalamiento:
Transmitancia térmica Ug: 2,6 W/m²K
Factor solar g: 0,73
Transmisión luminosa: 81 %
Aislamiento acústico: Rw 39 dB
Peso: 36 kg/m²
La unidad de obra incluye:
Desmontaje de carpintería existente y retirada a vertedero autorizado.
Suministro y colocación de premarco de madera en caso necesario.
Medios auxiliares de montaje.
Remates y mochetas en composite de 5 mm del color de la carpintería.
Formación y remate de jambas, dinteles y vierteaguas.
Aislamiento y sellado perimetral de la unión carpintería-obra mediante materiales compatibles que aseguren continuidad térmica y estanqueidad.
Tapajuntas interiores cubriendo la junta entre premarco y albañilería.
Regulación, ajuste y comprobación del funcionamiento de hojas y herrajes.
Totalmente montada, sellada, regulada y probada.
nota Cymes: se valora Nazan Plania de 76 y vidrio de caracteristicas similares.

| Medición | Uds. | Largo | Alto | Parcial |
|---|---|---|---|---|
|  | 1 | 12.5 | 2.7 | 33.75 |
|  | 1 | 5 | 2.7 | 13.50 |
|  | 1 | 5.6 | 2.7 | 15.12 |
|  | 1 | 10.6 | 3 | 31.80 |
|  | 1 | 2.17 | 3 | 6.51 |
|  | 1 | 1.95 | 3 | 5.85 |
|  | 1 | 13.3 | 3 | 39.90 |
|  | 1 | 8.9 | 3 | 26.70 |
|  | 1 | 4.65 | 3 | 13.95 |
|  | 1 | 1.2 | 3 | 3.60 |
|  | 1 | 5 | 3 | 15.00 |
| Total |  |  |  | 205.68 |

### 0109 CARPINTERÍA MADERA
Importe: 27955.04

**MAD01** m2 REVESTIMIENTO Y PANELADOS DE MADERA LUNAWOOD (18/06/2026)
68.41 m2 × 398 = 27227.18
Suministro y colocación de revestimiento mediante palillería de madera termotratada tipo Lunawood o equivalente aprobado por la dirección facultativa, compuesta por listones de madera modificada térmicamente, de elevada estabilidad dimensional, durabilidad y resistencia frente a humedad, agentes atmosféricos y degradación biológica, procedente de bosques gestionados de forma sostenible.
Formada por listones de sección 42 x 42 mm en paneles principales y de 42 x 92 mm donde resulte necesario por razones compositivas, estructurales o de diseño, colocados según planos de proyecto y replanteo de obra, con modulación y separación uniforme definida por la dirección facultativa.
La madera termotratada presentará acabado natural, libre de tratamientos químicos tóxicos, con proceso de modificación térmica que mejora su estabilidad y reduce la absorción de humedad, apta para aplicaciones exteriores ventiladas.
La unidad incluye subestructura y perfilería auxiliar de soporte, perfiles de fijación y nivelación, anclajes mecánicos ocultos o vistos según diseño, tornillería y elementos de acero inoxidable o con tratamiento anticorrosión adecuado para exterior, así como juntas, sellados, piezas especiales, encuentros, remates y cuantos materiales y trabajos auxiliares resulten necesarios para la correcta ejecución del sistema.
Incluye:
Replanteo y modulación del sistema.
Suministro y colocación de perfilería auxiliar de soporte y subestructura de fijación.
Anclajes y fijaciones mecánicas necesarias.
Separación y ventilación posterior de la palillería cuando proceda.
Sellados y remates en encuentros con carpinterías, fachada y otros elementos constructivos.
Cortes, ajustes y piezas especiales.
Medios auxiliares y trabajos complementarios necesarios para su correcta instalación.
Totalmente montado, alineado, aplomado y terminado, listo para su uso y conforme a planos de proyecto y dirección facultativa.

| Medición | Uds. | Largo | Alto | Parcial |
|---|---|---|---|---|
| Pasillo a gimnasio | 1 | 7.3 | 2.7 | 19.71 |
|  | 1 | 8.22 | 2.7 | 22.19 |
| Interiores | 1 | 1.55 | 2.7 | 4.19 |
|  | 1 | 3.1 | 2.7 | 8.37 |
|  | 1 | 4.65 | 3 | 13.95 |
| Total |  |  |  | 68.41 |

**ROD01** ml RODAPIÉ DE ALUMINIO
18.93 ml × 38.45 = 727.86
Suministro y colocacion de rodapie de aluminio anodizado de 100 mm de altura, en color natural, colocado con adhesivo, incluso p.P. de cortes longitudinales en su trasdós, encuentros y empalmes en inglete, i/pintado en obra con dos baños de pintura esmalte en color a definir por la df, previa preparación, junta elástica en la base formada por cordón de silicona. totalmente instalado; realizado según nte-rse-27 o normativa en vigor correspondiente. medida la longitud ejecutada descontando huecos.

| Medición | Uds. | Largo | Parcial |
|---|---|---|---|
| Pilar | 2 | 0.8 | 1.60 |
|  | 2 | 0.45 | 0.90 |
| Paredes pasillo |  |  |  |
|  | 1 | 3.13 | 3.13 |
|  | 1 | 13.3 | 13.30 |
| Total |  |  | 18.93 |

### 0110 INSTALACIONES (04/09/2018)
Importe: 24948.89

#### 011001 FONTANERÍA Y SANEAMIENTO
Importe: 15600.83

**FONT01** ud INSTALACIÓN DE FONTANERÍA :: 3 DUCHAS
1 ud × 2174.23 = 2174.23
INSTALACION DE AGUA FRÍA, CALIENTE Y RECIRCULACION REALIZADA CON TUBERÍA DE COBRE DE 18 MM AISLADA CON COQUILLA ELASTOMERICA PARA DAR SERVICIO A PUNTO DE NUEVAS DUCHAS.
Instalación de fontanería empotrada para duchas nuevas a ejecutar, desde tubería existente, incluyendo llaves de paso e instalación de rociadores, mezcladores, tubería, conexiones y cuantos trabajos y materiales sean necesarios para dejar la instalación en funcionamiento.
nota Cymes: se valora multicapa.

**FONT02** ud MEZCLADOR TEMPORIZADO DE GROHE EMPOTRADO MODELO 36121000 DE 1/2"
3 ud × 466.17 = 1398.51
MEZCLADOR TEMPORIZADO DE GROHE EMPOTRADO MODELO 36121000 DE 1/2" COLOCADO EN DUCHAS INCLUSO COLOCACIÓN DE DOS VÁLVULAS DE RETENCION EN ENTRADAS DE AGUA FRIA Y CALIENTE

**FONT03** ud SUBCONJUNTO PARA EMPOTRAR PARA MEZCLADOR MURAL TEMPORIZADO DE GR
3 ud × 361.8 = 1085.40
SUBCONJUNTO PARA EMPOTRAR PARA MEZCLADOR MURAL TEMPORIZADO DE GROHE REF 3612200

**FONT04** ud ROCIADOR DE DUCHA MARCA GROHE MODELO RAINSHOWER REF 22123KF0
3 ud × 878.85 = 2636.55
ROCIADOR DE DUCHA MARCA GROHE MODELO RAINSHOWER SMARTACTIVE 310 BLACK PHANTOM BLACK REF 22112KF0 DE DIAMETRO 310 MM FUNCION CHORRO LLUVIA CON SISTEMA ANTICAL DE LA MARCA GROHE TOTALMENTE INSTALDO Y FUNCIONANDO

**SAN01** ud PUNTO DE DESAGÜE DE REJILLA DE DUCHA
3 ud × 245.23 = 735.69
PUNTO DE DESAGÜE DE REJILLA DE DUCHA REALIZADO CON TUBERÍA DE PVC MARCA TERRAIN SERIE INSONORA DESDE REJILLA HASTA COLECTOR INCLUSO SIFÓN TODO ELLO COMPLETAMENTE MONTADO Y PROBADO

**SAN02** Ml CANAL DE REJILLA COTA BAJA
22.7 Ml × 333.5 = 7570.45
CANAL DE REJILLA COTA BAJA, COMPUSTO POR REJILLA Y CANAL DE ACERO INOXIDABLE DE 13 CM DE ANCHURA MARCA CAINOX, ACO O SIMILAR INCLUSO CONEXIONES A RED DE SANEAMIENTO Y BOTE SIFÓNICO TODO ELLO EN ACERO INOX INSTALADO EN DUCHAS DE VESTUARIO, PLAYAS DE PISCINAS, SPA, DUCHAS SPA.

| Medición | Uds. | Largo | Parcial |
|---|---|---|---|
|  | 2 | 10 | 20.00 |
|  | 3 | 0.9 | 2.70 |
| Total |  |  | 22.7 |

#### 011002 ELECTRICIDAD E ILUMINACIÓN (20/12/2019)
Importe: 9348.06

##### 01110201 CABLEADO (20/12/2019)
Importe: 1364.93

**ELEC01** ml CABLE DE COBRE RZ1-K 3X2,5mm2
190 ml × 2.86 = 543.40
Suministro e instalación de cable de cobre rz1-k 0,6/1 kv 3x2,5 mm2, conductores de cobre clase 5 (flexible) de 3x2,5 mm2, aislamiento rz1-k, no propagador de incendio, libre de halógenos, incluido pp de cajas de registro y regletas de conexión, manguitos para cambio de sección y bornas de derivación niled ip68, completamente instalado, probado y funcionando. Incluye la realización de pruebas de continuidad, resistencia y aislamiento.

| Medición | Uds. | Largo | Parcial |
|---|---|---|---|
| Circuitos alumbrado |  |  |  |
| Relojes y varios | 1 | 40 | 40.00 |
| Iluminación general | 3 | 40 | 120.00 |
| Enchufe socorrista | 1 | 30 | 30.00 |
| Total |  |  | 190 |

**ELEC02** ud PUNTO DE ALIMENTACIÓN ELÉCTRICA DE LUMINARIA INTERIOR 3x1,5mm2 (20/12/2019)
17 ud × 33.65 = 572.05
Punto de alimentación eléctrica a luminaria con cable eléctrico rz1-k 3x1,5mm2 bajo tubo de pvc rigido de 20 mm en instalación en superficie desde el registro más cercano o bajo tubo flexible de 20 mm para instalación empotrada en pared desde el registro más cercano hasta la luminaria. Incluye pp de piezas especiales, pp de medios auxiliares, racores, bornas, terminales, caja de registro, identificación, sujeción, enhebrado, apertura y tapado de rozas, pasamuros, conexión y pequeño material. Incluso instalación y pruebas, con todos los medios, accesorios y operaciones necesarias para su correcta instalación. Medida la unidad terminada y probada.
nota Cymes: se valora 15 ml por punto

| Código | Ud | Descripción | Rendimiento |
|---|---|---|---|
| %Indir0300 | % | Costes Indirectos (20/12/2019) | 6 % |

| Medición | Uds. | Parcial |
|---|---|---|
| Carril led techo | 5 | 5.00 |
| Carril led piscina | 2 | 2.00 |
| Luminarias pasillo | 10 | 10.00 |
| Total |  | 17 |

**ELEC03** ud PUNTO DE ALIMENTACIÓN ELÉCTRICA ENCHUFE/PUESTO TRABAJO 3x2,5mm2 (20/12/2019)
3 ud × 45.04 = 135.12
Punto de alimentación eléctrica a enchufe/puesto de trabajo con cable eléctrico rz1-k 3x2,5mm2 bajo tubo de pvc rigido de 20 mm en instalación en superficie desde el registro más cercano o bajo tubo flexible de 20 mm para instalación empotrada en pared desde el registro más cercano hasta el enchufe/puesto de trabajo. Incluye pp de piezas especiales, pp de medios auxiliares, racores, bornas, terminales, caja de registro, identificación, sujeción, enhebrado, apertura y tapado de rozas, pasamuros, conexión y pequeño material. Incluso instalación y pruebas, con todos los medios, accesorios y operaciones necesarias para su correcta instalación. Medida la unidad terminada y probada.
nota Cymes: se valora 15 ml por punto

| Código | Ud | Descripción | Rendimiento |
|---|---|---|---|
| %Indir0300 | % | Costes Indirectos | 6 % |

| Medición | Uds. | Parcial |
|---|---|---|
| Punto wifi | 1 | 1.00 |
| Enchufe socorrista | 1 | 1.00 |
| Enchufe limpieza | 1 | 1.00 |
| Total |  | 3 |

**ELEC04** ud PUNTO DE ALIMENTACIÓN ELÉCTRICA INTERRUPTOR/DETECTOR 10A (20/12/2019)
3 ud × 38.12 = 114.36
Punto de alimentación eléctrica a luminaria con cable eléctrico rz1-k 3x1,5mm2 bajo tubo de pvc rigido de 20 mm en instalación en superficie desde el registro más cercano o bajo tubo flexible de 20 mm para instalación empotrada en pared desde el registro más cercano hasta el interruptor/conmutador/pulsador/detector de presencia/sensor de iluminación 10a. Incluye pp de piezas especiales, pp de medios auxiliares, racores, bornas, terminales, caja de registro, identificación, sujeción, enhebrado, apertura y tapado de rozas, pasamuros, conexión y pequeño material. Incluso instalación y pruebas, con todos los medios, accesorios y operaciones necesarias para su correcta instalación. Medida la unidad terminada y probada.
nota Cymes: se valora 15 ml por punto

| Código | Ud | Descripción | Rendimiento |
|---|---|---|---|
| %Indir0300 | % | Costes Indirectos | 6 % |

| Medición | Uds. | Parcial |
|---|---|---|
| Interruptores | 2 | 2.00 |
| Detectores |  |  |
| Pasillo | 1 | 1.00 |
| Total |  | 3 |

##### 01100202 MECANISMOS
Importe: 256.48

**ELEC05** ud DETECTOR DE PRESENCIA
1 ud × 195.61 = 195.61
Suministro e instalacion de detector de presencia para instalacion empotrada modelo dm tec 003 de la marca dinuy o similar en calidad y precio con las siguientes características:
- Alimentación: 230 Vca.
- Instalación: Empotrada en techo.
- Cobertura: 360º en 7 m de diametro a 2,5 m de altura.
- Temporización (6seg-12 min) y nivel de luminosidad (3-100 lx).
- 1 Canal de salida.
- Apta para funcionamiento con luminarias led.
- Ip40
Incluso p.P. De piezas especiales, p.P. De medios auxiliares,racores, bornas, terminales, identificación, sujeción, enhebrado, pasamuros, conexión y pequeño material.Incluso instalacion y pruebas, con todos los medios, accesorios y operaciones necesarias para su correcta instalacion. Medida la unidad terminada y probada. Incluye realización y tapado de roza.

| Medición | Uds. | Parcial |
|---|---|---|
| Pasillo | 1 | 1.00 |
| Total |  | 1 |

**ELEC06** ud BASE DE ENCHUFE SCHUKO 230V 16A ESTANCO
1 ud × 32.47 = 32.47
Suministro e instalación de base de enchufe ESTANCO schuko 230v 16a con protección infantil en instalación empotrada en pared, formado por mecanismo, tapa y pp de marco de color blanco modelo btcino light o similar en calidad y precio. Incluye caja de empotrar en pared. Incluye pp de piezas especiales, pp de medios auxiliares, racores, bornas, terminales, identificación, sujeción,conexionado y pequeño material. Incluso instalación y `pruebas.

**ELEC07** ud TOMA WIFI
1 ud × 28.4 = 28.40
Suministro e instalacion de toma doble para alimentación punto wifi con 1 base schuko embornamiento por corte 1 click ® ,1 placa k45 con 1 conector rj45 (cableado con toma tipo b) fabricados en materiales termoplásticos, autoextinguibles y libres de halógenos que garantizan la no propagación de la llama por incendio así como la baja toxicidad en el caso de emisión de humos. Incorpora pantalla metálica separadora (con toma a tierra) entre zona eléctrica y zona de voz y datos que asegura la inmunidad electromagnética evitando errores de transmisión de datos. Permite la incorporación de elementos de seguridad en formato de carril din.Diseño del producto realizado bajo los requisitos de seguridad de la directiva 2006/95/ce (baja tensión) por medio del cumplimiento de la norma une-en-60.670-1.Incluso mecanismo ticino living international con placa color metálico o similar. Totalmente montada y conexionada.

| Medición | Uds. | Parcial |
|---|---|---|
| Total | 1 | 1.00 |
| Total |  | 1 |

##### 01100203 ALUMBRADO NORMAL (27/05/2026)
Importe: 6674.19

**ALUM01** ud LUMINARIA TIPO DOWNLIGHT 15,5W 2048 LM
5 ud
Suministro de luminaria CETUS3 M 2000-840 HF RWH 15,5 W de la marca THORN o similar en calidad y precio, con las siguientes características:
Dimensiones: Ø195 x 100 mm
Potencia de la luminaria: 15,5 W
Flujo luminoso de luminaria: 2048 lm
Rendimiento luminoso de las luminarias: 132 lm/W
Peso: 0,56 kg

| Medición | Uds. | Parcial |
|---|---|---|
| Pasillo | 5 | 5.00 |
| Total |  | 5 |

**ALUM02** ml LUMINARIA LED EN CARRIL DE FALSO TECHO (27/05/2026)
170.15 ml
Suministro de carril LED modelo Star 4, compuesto por Perfil Star 4 de 15 mm, Difusor mate -20%LM, Tapa final, rollo led de 14,2W led 4000K IP54 y Driver LED 100W 24V IP67 en base a necesidades totales. Incluyendo cálculo y unidades suficientes para ejecutar la descripción gráfica de proyecto, con los ml y ud necesarias.

| Medición | Uds. | Largo | Parcial |
|---|---|---|---|
| Foseados |  |  |  |
| v1 | 1 | 36 | 36.00 |
| v2 | 1 | 34 | 34.00 |
| v3 | 1 | 34 | 34.00 |
| v4 | 1 | 35.5 | 35.50 |
| vext | 1 | 26 | 26.00 |
| vint | 1 | 4.65 | 4.65 |
| Total |  |  | 170.15 |

**ALUM03** ml LUMINARIA LED EN CARRIL EN VASO DE PISCINA (27/05/2026)
60.8 ml
Suministro de carril LED modelo Ariel de la casa Navigatos o similar, compuesto por Rollo MAX 10m sumergible de 10W y 3000K, referencia 83118, con canaleta de policarbonato 122x18.5x15.5, refencia 83242, grapas de fijación, referencia NV0158 y Driver LED 100W 24V IP67 en base a necesidades totales. Incluyendo cálculo y unidades suficientes para ejecutar la descripción gráfica de proyecto, con los ml y ud necesarias.

| Medición | Uds. | Largo | Parcial |
|---|---|---|---|
|  | 2 | 18 | 36.00 |
|  | 2 | 10 | 20.00 |
| fórmula: 2 | 6 | 0.4 | 4.80 |
| Total |  |  | 60.8 |

**5.6** ud INSTALACIÓN DE LUMINARIA
5 ud × 17.5 = 87.50
Instalación de luminaria en techo en punto de luz existente (valorada en otra partida aparte).
Incluye todas las actuaciones y accesorios necesarios para su correcta instalación, sujeción y acabado.

| Medición | Uds. | Parcial |
|---|---|---|
| Pasillo | 5 | 5.00 |
| Total |  | 5 |

**05030501** ml INSTALACIÓN DE CARRIL LED
230.95 ml × 28.52 = 6586.69
Instalación de carril LED en ambientes de exposición, realizando el recerco completo de la entrada al ambiente.

| Medición | Uds. | Largo | Parcial |
|---|---|---|---|
| Foseados |  |  |  |
| v1 | 1 | 36 | 36.00 |
| v2 | 1 | 34 | 34.00 |
| v3 | 1 | 34 | 34.00 |
| v4 | 1 | 35.5 | 35.50 |
| vext | 1 | 26 | 26.00 |
| vint | 1 | 4.65 | 4.65 |
| Piscina |  |  |  |
|  | 2 | 18 | 36.00 |
|  | 2 | 10 | 20.00 |
| fórmula: 2 | 6 | 0.4 | 4.80 |
| Total |  |  | 230.95 |

##### 01100204 ALUMBRADO EMERGENCIA
Importe: 1052.46

**6.1** ud LUMINARIA DE EMERGENCIA IZAR N30 (DIF)
6 ud × 175.41 = 1052.46
Suministro e instalacion de luminaria de emergencia tipo IZAR N30 (DIF) o equivalente en calidad y precio. Luminaria formada por tres módulos independientes: conjunto óptico, sistema electrónico y baterías. Dos opciones de lente: evacuación y antipánico. El conjunto óptico "evacuación" permite una mayor interdistancia de colocación entre luminarias en lugares como pasillos, consiguiendo los niveles adecuados de iluminación en recorridos de evacuación. Luminaria con tecnología LED, Ø 46mm. Adecuado para montaje enrasado en techo técnico.
Consta de un LED como fuente de luz que se ilumina si falla el suministro de red.
Grado de protección IP43/20 IK04, aislamiento eléctrico CLASE II, tensión entre 220-230V y 50/60Hz de frecuencia, con un flujo luminoso de 225lm. Medida la unidad completa.

| Medición | Uds. | Parcial |
|---|---|---|
| Total | 6 | 6.00 |
| Total |  | 6 |

#### 011003 PCI (04/09/2018)

#### 011004 CLIMATIZACIÓN (27/05/2026)

**CLIM01** ud LEVANTADO, ADAPTACIÓN Y POSTERIOR RECOLOCACIÓN DE CONDUCTO (27/05/2026)
1 ud
Levantado, adaptación y posterior recolocación de conducto existente, incluyendo la ampliación de desarrollo necesaria, según planos. Todo ello incluyendo lo columpios y sistemas de fijación, anclajes, juntas y cuantos materiales y mano de obra sean necearios para recolocarlo en su nueva ubicación. Completamente instalado y en funcionamiento.
nota Cymes.no se valora por falta de documentacion

**CLIM02** ud TOBERAS DE IMPULSIÓN SOBRE CONDUCTO EXISTENTE :: MULTITOBERAS (27/05/2026)
12 ud
Levantado y reinstalación de panel de multitobera para instalación mediante pieza adaptada a la distancia hasta el cajón, con diámetro equivalente a las rejillas existentes. Incluso plenum de adaptación y unión a la red de conductos, perforación en falso techo de virutas de madera, marco de montaje, material auxiliar, regulación idonea, ayudas de albañilería y mano de obra
nota Cymes.no se valora por falta de documentacion

| Medición | Uds. | Parcial |
|---|---|---|
| fórmula: 2 | 6 | 12.00 |
| Total |  | 12 |

### 0111 PINTURA
Importe: 5833.19

**PINT01** m2 PINTURA PLASTICA S/PAREDES INTERIOR
66.64 m2 × 9.1 = 606.42
M2. Pintura plástica al agua, libre de plomo, lisa blanca mate,sobre paramentos verticales tanto de yeso como de yeso laminado, formada por lijado y limpieza de soporte, plastecido, nuevo lijado y mano de fondo, y dos manos de acabado, y protección de elementos terminados. Aplicada con rodillo. Incluso ayudas y medios auxiliares. Medida la superficie ejecutada.

| Medición | Uds. | Largo | Alto | Parcial |
|---|---|---|---|---|
| Pasillo |  |  |  |  |
|  | 1 | 20 | 2.7 | 54.00 |
|  | 1 | 4.68 | 2.7 | 12.64 |
| Total |  |  |  | 66.64 |

**PINT02** m2 PINTURA PLASTICA S/TECHOS
496.92 m2 × 9.1 = 4521.97
M2. Pintura plástica al agua, libre de plomo, lisa blanca mate,sobre paramentos horizontales tanto de yeso como de yeso laminado, formada por lijado y limpieza de soporte, plastecido, nuevo lijado y mano de fondo, y dos manos de acabado, y protección de elementos terminados. Aplicada con rodillo. Incluso ayudas y medios auxiliares. Medida la superficie ejecutada.

| Medición | Uds. | Largo | Ancho | Parcial |
|---|---|---|---|---|
| Playa | 1 | 308 |  | 308.00 |
| Conductos perimetrales |  |  |  |  |
| fórmula: 2 | 1 | 55 | 0.9 | 99.00 |
|  | 1 | 55 | 0.9 | 49.50 |
|  | 2 | 0.9 | 0.9 | 1.62 |
| Pasillo |  |  |  |  |
|  | 1 | 46 |  | 46.00 |
|  | -1 | 1.2 | 6 | -7.20 |
| Total |  |  |  | 496.92 |

**PINT03** m2 PINTURA PLÁSTICA ZONAS EXTERIORES
77.45 m2 × 9.1 = 704.80
M2. de pintura en fachada de aleros, mural mate transpirable e impermeable e hidrofugante de baja tensión superficial lista al uso a base de polímeros acrílicos en emulsión acuosa y siloxanos color a elegir, aplicado en dos o tres manos a un consumo total aproximado de 250 a 300 ml/m² según ficha técnica del producto sobre paramentos a base mortero hidráulico de cemento u hormigón o soporte pintado, p.p. de medios auxiliares, repasos, medios auxiliares. medida la superficie proyecto, descontando huecos.

| Medición | Uds. | Largo | Ancho | Alto | Parcial |
|---|---|---|---|---|---|
| Pilar | 1 | 1 |  | 3 | 3.00 |
| Alero |  |  |  |  |  |
| Zona pasillo | 1 | 12 | 0.3 |  | 3.60 |
| Encuentro | 1 | 3 | 2.5 |  | 7.50 |
| Carril principal | 1 | 13.3 | 0.5 |  | 6.65 |
| Verticales |  |  |  |  |  |
|  | 1 | 14.65 |  | 1.85 | 27.10 |
|  | 1 | 16 |  | 1.85 | 29.60 |
| Total |  |  |  |  | 77.45 |

### 0112 MOBILIARIO Y VARIOS (27/05/2026)
Importe: 534.69

| Código | Ud | Descripción | Cantidad | Precio | Importe |
|---|---|---|---|---|---|
| MOB01 | UD | BANCO REVESTIDO DE MADERA TRATADA PARA ZONA ESPERA LÚDICO (27/05/2026) | 1 | 0 |  |
| MOB02 | UD | RECOLOCACIÓN DE RELOJES EXISTENTES | 3 | 178.23 | 534.69 |

## 782-02 JACUZZI (20/12/2019)
Importe: 92261.67

### 0201 DERRIBOS Y TRABAJOS PREVIOS (27/05/2026)
Importe: 8790.45

**D032** ml LEVANTADO Y RETIRADA DE MAMPARAS DE VIDRIO
12.15 ml × 85.23 = 1035.54
Levantado y retirada de mamparas de vidrio en duchas, incluyendo metalistería y vidrios, así como soportes, escuadras, anclajes y cuantos elementos lo compongan para dejar el espacio perfectamente limpio. Incluye el transporte, carga y gestión de los residuos generados.

| Medición | Uds. | Largo | Alto | Parcial |
|---|---|---|---|---|
|  | 2 | 0.7 | 3 | 4.20 |
|  | 1 | 1.4 | 3 | 4.20 |
|  | 1 | 1.25 | 3 | 3.75 |
| Total |  |  |  | 12.15 |

**D204** m2 PICADO DE PARAMENTOS VERTICALES
58.65 m2 × 9.52 = 558.35
Demolición de alicatados en paramentos que no se demuelen, comprendiendo también su cemento cola y raseo de mortero, realizada con medios manuales o mecánicos, con parte proporcional de recogida, selección, trituración, carga manual de escombros sobre camión o contenedor, incluso medios auxiliares, andamiaje, limpiezas y protecciones necesarias a base de plásticos, toldos, maderas, etc dejando la superficie lista para aplicación de posterior revestido tipo emplastecido para pintar.
incluso coordinación con los usos docentes de la universidad para planificación y realización de los trabajos
medida la superficie ejecutada

| Medición | Uds. | Largo | Alto | Parcial |
|---|---|---|---|---|
| Paredes | 1 | 2.2 | 3 | 6.60 |
|  | 1 | 2.45 | 3 | 7.35 |
|  | 1 | 3 | 3 | 9.00 |
|  | 1 | 1.2 | 3 | 3.60 |
|  | 1 | 2.7 | 3 | 8.10 |
|  | 1 | 0.8 | 3 | 2.40 |
|  | 1 | 1.4 | 3 | 4.20 |
|  | 1 | 1.6 | 3 | 4.80 |
| fórmula: 2 | 1 | 3 | 1 | 6.00 |
| fórmula: 2 | 1 | 0.9 | 1 | 1.80 |
| fórmula: 2 | 1 | 2 | 1 | 4.00 |
| Tapas | 2 | 0.4 | 1 | 0.80 |
| Total |  |  |  | 58.65 |

**D205** m2 PICADO DE SOLADOS
23 m2 × 12.15 = 279.45
Picado de pavimento de existentes tipo terrazo, baldosa hidraulica o similar, moquetas, pavimentos vinílicos, etc realizada con medios manuales o mecánicos, dejando la superficie limpia con parte proporcional de recogida, selección, trituración, y carga manual de escombros sobre camión o contenedor. incluso medios auxiliares, limpiezas, protecciones necesarias a base de plásticos, toldos, maderas, etc.
incluso coordinación con los usos docentes de la universidad para planificación y realización de los trabajos
medida la superficie en planta ejecutada

**D206** m2 PICADO DE RECRECIDOS HASTA 9 CM
23 m2 × 16.24 = 373.52
Demolición de bases para pavimento existente en el interior del edificio, de hasta 9 cm de espesor, con medios manuales y/o martillo neumático compresor, y pp de medios auxiliares y carga manual de escombros sobre camión o contenedor.Dejando la base limpia para revestir. incluso medios auxiliares, andamiajes, limpiezas, protecciones necesarias a base de plásticos, toldos, maderas, etc.
incluso coordinación con los usos docentes de la universidad para planificación y realización de los trabajos
medida la superficie en planta ejecutada

**D207** ud DESMONTAJE DE INSTALACION DE SANEAMIENTO
1 ud × 1578.23 = 1578.23
Desmontaje de instalacion interior de saneamiento, incluyendo tuberias, así como cualquier otro elemento de la instalacion de saneamiento, realizada con medios manuales o mecánicos, con parte proporcional de recogida, selección, trituración, retirada de escombros a pie de carga o zona de acopio, y con p.P. de medios auxiliares con carga a zona de acopio o contenedor de obra.,con p.P. de canon de vertedero autorizado para cada tipo de material y certificado de idoneidad del vertedero para el tipo de residuo. incluso medios auxiliares, limpiezas, protecciones necesarias a base de plásticos, toldos, maderas, etc. y cortes de suministro necesarios en la instalacionn.
medida por unidad de baño

| Medición | Uds. | Parcial |
|---|---|---|
| Duchas y jacuzzi | 1 | 1.00 |
| Total |  | 1 |

**D208** ud DESMONTAJE INSTALACIONES FONTANERÍA
1 ud × 1874.23 = 1874.23
Desmontaje de instalacion de fontaneria, incluyendo tuberia, aislamiento valvulería y termos así como cualquier otro elemento de la instalacion de fontaneria, realizada con medios manuales o mecánicos, con parte proporcional de recogida, selección, trituración, carga manual de escombros sobre camión o contenedor o zona de acopio y transporte interior.
incluso medios auxiliares, apuntalamientos, limpiezas, protecciones necesarias a base de plásticos, toldos, maderas, etc. y cortes de suministro necesarios en la instalacion
medida por unidad de baño

| Medición | Uds. | Parcial |
|---|---|---|
| Duchas y jacuzzi | 1 | 1.00 |
| Total |  | 1 |

**D209** ud DESMONTAJE DE APARATOS SANITARIOS
12 ud × 85.17 = 1022.04
Desmontaje de aparatos sanitarios, incluso griferías y desagües, encimeras,... realizada con medios manuales, con parte proporcional de recogida, selección, trituración, retirada de escombros a pie de carga o zona de acopio, y con p.P. de medios auxiliares con carga a zona de acopio o contenedor de obra.,incluso medios auxiliares, limpiezas y protecciones necesarias a base de plásticos, toldos, maderas, etc. y cortes de suministro necesarios en la instalacion
medidos por unidad

| Medición | Uds. | Parcial |
|---|---|---|
| Chorros | 10 | 10.00 |
| Duchas | 2 | 2.00 |
| Total |  | 12 |

**D210** ud DESCONEXIONES ELECTRICAS E ILUMINACIÓN
1 ud × 1285.23 = 1285.23
Desconexión acometidas electricas antes de comenzar los trabajos
revisión de las distintas acometidas eléctricas de las zonas actuar, identificando su procedencia , así como su actividad y servicio, desconexión total. dejando el resto de zonas activas con suministro normal, corte del fluido eléctrico. medida la unidad ejecutada para el conjunto de acometidas existentes.

**D211** ud RETIRADA DE ELEMENTOS EN PAREDES
5 ud × 135.26 = 676.30
Levanta y guardia y custodia de elementos situados en los paramentos, para posterior recolocación si fuera necesario o en su defecto, carga, transporte y gestión de residuos.

| Medición | Uds. | Parcial |
|---|---|---|
| Secador | 1 | 1.00 |
| Jaboneras | 2 | 2.00 |
| Toalleros | 2 | 2.00 |
| Total |  | 5 |

**D214** m² DEMOLICIÓN DE TABIQUERÍA (27/05/2026)
0 m²
Demolición de tabiques interiores de ladrillo hueco simple o hueco doble o macizo y/o bloque, realizado por medios manuales y/o mecánicos, incluso revestidos de azulejo, raseos o cualquier acabado superficial incluso p.P. de carpinterias, marcos y premarcos (sin recuperación y acopio de hojas) y rodapies, por medios manuales o mecanicos, incluso limpieza y retirada de escombros a pie de carga sobre camión o contenedor, y con p.P. de medios auxiliares y andamiajes. dejando sus bases y cabezales limpios y enrasados en sus planos horizontales entre dependencias incluso medios auxiliares, andamiajes, limpiezas, protecciones necesarias a base de plásticos, toldos, maderas, etc.
incluso coordinación con los usos docentes de la universidad para planificación y realización de los trabajos
medida la superficie ejecutada

**D215** ud LEVANTADO DE GRAVA Y ELEMENTOS PROPIOS DEL PEDILUVIO (27/05/2026)
1 ud
Levantado de grava del pediluvio así como ensacado, carga, transporte y gestión de los residuos generados.

**D216** m2 DERRIBO DE TABIQUERÍA DE PEDILUVIO
5.9 m2 × 18.23 = 107.56
Derribo de tabiquería de pediluvio, incluyendo ensacado, retirada, transporte y gestión de los residuos generados.

| Medición | Uds. | Largo | Alto | Parcial |
|---|---|---|---|---|
| Pediluvio | 1 | 3 | 1 | 3.00 |
|  | 1 | 0.9 | 1 | 0.90 |
|  | 1 | 2 | 1 | 2.00 |
| Total |  |  |  | 5.9 |

### 0204 MUROS, TABIQUES Y CIERRES
Importe: 3370.47

**TRAS01** M2 TRASDOS. CART-YESO (15WR+18) e=33mm.
46.05 M2 × 59.41 = 2735.83

| Medición | Uds. | Largo | Alto | Parcial |
|---|---|---|---|---|
| Paredes | 1 | 2.2 | 3 | 6.60 |
|  | 1 | 2.45 | 3 | 7.35 |
|  | 1 | 3 | 3 | 9.00 |
|  | 1 | 1.2 | 3 | 3.60 |
|  | 1 | 2.7 | 3 | 8.10 |
|  | 1 | 0.8 | 3 | 2.40 |
|  | 1 | 1.4 | 3 | 4.20 |
|  | 1 | 1.6 | 3 | 4.80 |
| Total |  |  |  | 46.05 |

**MUR01** M2 FABRICA LHD 7CM
13.08 M2 × 48.52 = 634.64
M2. Fábrica de ladrillo hueco doble machetón, a base de ladrilo de 25x12x7 cm, recibido con mortero de cemento CEM II/A-P 32,5R y arena de río tipo M-5, para revestir, i/replanteo topográfico, nivelación y aplomado, p.p. de enjarjes, mermas, roturas, humedecido de las piezas, rejuntado, limpieza y medios auxiliares. Construida según especificaciones de proyecto, NTE-PTL, RL-88, NTC-VPP-97, RC-03, CTE DB-HS, DB-SI y DB-HE. Medida la superficie realmente ejecutada, descontando huecos.

| Medición | Uds. | Largo | Alto | Parcial |
|---|---|---|---|---|
| Pared instalaciones | 1 | 2.4 | 3 | 7.20 |
|  | -1 | 0.7 | 2 | -1.40 |
| Escaleras | 1 | 0.8 | 0.2 | 0.16 |
|  | 1 | 0.8 | 0.4 | 0.32 |
|  | 1 | 0.8 | 0.6 | 0.48 |
|  | 1 | 0.8 | 0.8 | 0.64 |
| Frontales | 1 | 2.67 | 0.8 | 2.14 |
|  | 2 | 2.21 | 0.8 | 3.54 |
| Total |  |  |  | 13.08 |

### 0205 REVESTIMIENTOS PAREDES
Importe: 7503.5

**ALIC201** M2 ALICATADO MUSEUM
31.55 M2 × 199.5 = 6294.23
M2.Suministro y colocación de revestimiennto vertical con material ceramico gran formato MUSEUM, modelo escogido por la propiedad, de 100*275cm en zona de piscina, recibido con adhesivo C2TE S1 s/EN-12004 Lankicol flexible blanco, s/i. placa de yeso laminado, i/rejuntado, llaga horizontal y vertical con cruceta de 1mm, incluso encuentro con cercos, cortes y despieces y desperdicios.Medida la superficie realmente ejecutada.
nota Cymes se valora Serene Sand st/100x275/r

| Medición | Uds. | Largo | Alto | Parcial |
|---|---|---|---|---|
| Paredes |  |  |  |  |
|  | 1 | 2.45 | 3 | 7.35 |
|  | -1 | 0.8 | 2 | -1.60 |
|  | 1 | 0.9 | 3 | 2.70 |
| Paredes sin descontar jacuzzi para frentes | 1 | 1.2 | 3 | 3.60 |
| Paredes sin descontar jacuzzi para frentes | 1 | 2.7 | 3 | 8.10 |
|  | 1 | 0.8 | 3 | 2.40 |
|  | 1 | 1.4 | 3 | 4.20 |
|  | 1 | 1.6 | 3 | 4.80 |
| Total |  |  |  | 31.55 |

**ALIC202** m2 ALICATADO ZONA INSTALACIONES
26.3 m2 × 45.98 = 1209.27
M2.Suministro y colocación de revestimiennto vertical con material ceramico para espacio de instalaciones, blanco 30x60, modelo escogido por la propiedad, recibido con adhesivo C2TE S1 s/EN-12004 Lankicol flexible blanco, s/i. placa de yeso laminado, i/rejuntado, llaga horizontal y vertical con cruceta de 1mm, incluso encuentro con cercos, cortes y despieces y desperdicios.Medida la superficie realmente ejecutada.
nota Cymes: se valora astrid brillo 60x120 (aspen)

| Medición | Uds. | Largo | Alto | Parcial |
|---|---|---|---|---|
| Paredes | 2 | 2.2 | 3 | 13.20 |
|  | 2 | 2.45 | 3 | 14.70 |
|  | -1 | 0.8 | 2 | -1.60 |
| Total |  |  |  | 26.3 |

### 0206 REVESTIMIENTOS SUELOS
Importe: 1453.52

**SU201** M2 CERÁMICA MUSEUM ANTIDESLIZANTE 60X120
19.07 M2 × 76.22 = 1453.52
M2. Suministro y colocación de pavimento de baldosa MUSEUM de 60*120cm en zona de Piscina, con terminacion en relieve para conseguir resbaladicidad CLASE 3, recibidas con adhesivo cementoso mejorado con tiempo abierto ampliado, Rapimax, de Butech, C2E según UNE-EN 12004, y rejuntadas con mortero de juntas de masilla de base epoxidica Epotech Aqua de Butech, tipo CG2, según UNE-EN 13888, para juntas según detalle gráfico de proyecto (longitudinales y transversales de 2 mm.), incluso crucetas de PVC de 2 mm y colocación de elementos de puente y cuña para nivelación entre baldosas y posterior retirada, formación de juntas perimetrales continuas, de anchura no menor de 5 mm, en los límites con paredes, pilares exentos y elevaciones de nivel y, en su caso, juntas de partición y juntas estructurales o de dilatación existentes en el soporte marca de referencia Schlüter de aluminio de 1 cm de ancho para jujntas de trabajo, fijadas a la base de mortero y bajo baldosa, . Según NTE-RSR. Incluso limpieza y comprobación del grado de humedad de la base. Replanteo de niveles. Replanteo de la disposición de las baldosas y juntas de movimiento. Suministro y colocación de juntas de dilatación (y cambio de direcicón del pavimento) según detalle constructivo. Aplicación del adhesivo. Colocación de las crucetas. Colocación de las baldosas con llana dentada. Relleno de las juntas de movimiento. Rejuntado. Eliminación y limpieza del material sobrante. Limpieza inicial del pavimento al finalizar la obra.
NOTA: - El criterio de resbaladicidad a aplicar debe cumpllir el CTE DB-SUA.
nota Cymes se valora Cluny Sand AS/C/R 120x60

| Medición | Uds. | Largo | Ancho | Parcial |
|---|---|---|---|---|
| Idem Formación de pendientes | 1 | 23 |  | 23.00 |
| Jacuzzi | -1 | 2.67 | 2.25 | -6.01 |
| Escaleras | 4 | 0.8 | 0.4 | 1.28 |
|  | 5 | 0.8 | 0.2 | 0.80 |
| Total |  |  |  | 19.07 |

### 0207 TECHOS (28/04/2021)

### 0209 CARPINTERÍA MADERA
Importe: 1526

**MAD02** UD PUERTA PASO 1 H PM-92-1
1 UD × 1526 = 1526.00
UD. Suministro y colocación de puerta de paso ciega maciza normalizada, tipo PM-92, con hoja de 0,92x2,03 de 35 mm, lisa, con hoja enn tablero macizo DM 16+16mm hidrofugo con acabado a dos caras de plancha de estratificado de 4mm, con acabado en roble o lacado en blanco, a elegir por D.F. y la PROPIEDAD, fijada a precerco de pino, con cerco directo de roble macizo 70x40 mm., tapajuntas lisos de DM rechapados en el msmo acabado de la puerta de 70x50 mm. en ambas caras, unión entre dintel y jambas laterales a testa acabados en roble o blanco a juego con el resto de carpintería, según detalles de proyecto, canteada en macizo en todos sus cantos, burlete de goma en todo el perímetro del galce o marco, tope de puerta en el suelo colocado,con 4 bisagras de alta resistencia de acero inoxidable, y herrajes de colgar, manillas y de cierre en acero cromado (a elegir por la propiedad), sistema de cierre "confort" o similar, e instalación de CONDENA EN ASEOS, Incluso p.p. de medios auxiliares y repasos posteriores a la finalización de la obra. Todo ello según memoria de carpintería. Medida la unidad colocada.

### 0210 INSTALACIONES (20/12/2019)
Importe: 2610.19

#### 021001 FONTANERÍA Y SANEAMIENTO
Importe: 1867.48

**FONT201** ud INSTALACIÓN DE FONTANERÍA
1 ud × 1782.25 = 1782.25
Instalación de fontanería para la maquina del jacuzzi, según especificaciones del fabricante, incluyendo llave previa a la conexión y cuantos trabajos y materiales sean necesarios para dejar la instalación en funcionamiento.

**SAN201** ud PUNTO DE DESAGÜE
1 ud × 85.23 = 85.23
PUNTO DE DESAGÜE DE REJILLA REALIZADO CON TUBERÍA DE PVC MARCA TERRAIN SERIE INSONORA DESDE REJILLA HASTA COLECTOR INCLUSO SIFÓN TODO ELLO COMPLETAMENTE MONTADO Y PROBADO

#### 021002 ELECTRICIDAD E ILUMINACIÓN (20/12/2019)
Importe: 742.71

##### 02110201 CABLEADO (20/12/2019)
Importe: 710.24

**ELEC201** ml CABLE DE COBRE RZ1-K 3X2,5mm2
40 ml × 2.86 = 114.40
Suministro e instalación de cable de cobre rz1-k 0,6/1 kv 3x2,5 mm2, conductores de cobre clase 5 (flexible) de 3x2,5 mm2, aislamiento rz1-k, no propagador de incendio, libre de halógenos, incluido pp de cajas de registro y regletas de conexión, manguitos para cambio de sección y bornas de derivación niled ip68, completamente instalado, probado y funcionando. Incluye la realización de pruebas de continuidad, resistencia y aislamiento.

| Medición | Uds. | Largo | Parcial |
|---|---|---|---|
| Circuito de alimentación varios | 1 | 40 | 40.00 |
| Total |  |  | 40 |

**ELEC203** ud PUNTO DE ALIMENTACIÓN ELÉCTRICA ENCHUFE/PUESTO TRABAJO 3x2,5mm2 (20/12/2019)
1 ud × 45.04 = 45.04
Punto de alimentación eléctrica a enchufe/puesto de trabajo con cable eléctrico rz1-k 3x2,5mm2 bajo tubo de pvc rigido de 20 mm en instalación en superficie desde el registro más cercano o bajo tubo flexible de 20 mm para instalación empotrada en pared desde el registro más cercano hasta el enchufe/puesto de trabajo. Incluye pp de piezas especiales, pp de medios auxiliares, racores, bornas, terminales, caja de registro, identificación, sujeción, enhebrado, apertura y tapado de rozas, pasamuros, conexión y pequeño material. Incluso instalación y pruebas, con todos los medios, accesorios y operaciones necesarias para su correcta instalación. Medida la unidad terminada y probada.
nota Cymes: se valora 15 ml de cable

| Código | Ud | Descripción | Rendimiento |
|---|---|---|---|
| %Indir0300 | % | Costes Indirectos | 6 % |

| Medición | Uds. | Parcial |
|---|---|---|
| Previsión | 1 | 1.00 |
| Total |  | 1 |

**ELEC204** ml CABLE DE COBRE RZ1-K 3X6mm2
40 ml × 13.77 = 550.80
Suministro e instalación de cable de cobre rz1-k 0,6/1 kv 3x6 mm2, conductores de cobre clase 5 (flexible) de 3x6 mm2, aislamiento rz1-k, no propagador de incendio, libre de halógenos, incluido pp de cajas de registro y regletas de conexión, manguitos para cambio de sección y bornas de derivación niled ip68, completamente instalado, probado y funcionando. Incluye la realización de pruebas de continuidad, resistencia y aislamiento.

| Medición | Uds. | Largo | Parcial |
|---|---|---|---|
| Alimentación équipos Jacuzzi | 1 | 40 | 40.00 |
| Total |  |  | 40 |

##### 02100202 MECANISMOS
Importe: 32.47

**ELEC06** ud BASE DE ENCHUFE SCHUKO 230V 16A ESTANCO
1 ud × 32.47 = 32.47

### 0211 PINTURA
Importe: 209.3

**PINT02** m2 PINTURA PLASTICA S/TECHOS
23 m2 × 9.1 = 209.30

### 0212 MOBILIARIO Y VARIOS (27/05/2026)
Importe: 66798.24

#### 021201 JACUZZI (27/05/2026)
Importe: 66798.24

##### RGM02.1 OBRA CIVIL
Importe: 28031.26

**VP0130PB** u Ayudas a Redes Depuración y efectos
1 u × 358.23 = 358.23
Trabajos de ayudas de obra civil necesarios para la correcta ejecución, instalación y puesta en servicio de las redes de depuración y efectos dela piscina, incluyendo canalizaciones,apertura de taladros para conducciones hidráulicas y elementos auxiliares.

**FORM010** U Vaso y postizos en EPS (15/06/2026)
1 U × 19235.83 = 19235.83
Formacion de Jacuzzi , banco interior y escaleras de entrada y acceso en EPS de las siguientes caracteristicas.
partir de espuma rígida de poliestireno expandido de alta densidad, EPS hidrofugo, todos ellos reforzados mediante malla de fibra de vidrio libre de álcalis
y mortero en dos componentes a base de cementos Portland, áridos seleccionados, aditivos y resinas sintéticas de altas prestaciones.
Se incluye:
VASO SISTEMA PASSIVE POOL by EPelementS
- Diseño según plano CLIENTE
- Fabricación en piezas
- incluye integración de accesorios (accesorios suministrados por cliente)
-Cinta de Fibra de Vidrio Autoadhesiva 10cm x 45m
-Adhesivo unión piezas impermeable 2 componentes (9kg)
-Kit tratamiento juntas 2 componentes (30kg)
Totalmente instalado y listo para Impermeabilización realizada en obra ,todo ello listo para la ejecución de revestimiento cerámico.
SUPERFICIA DONDE SE INSTALA PERFECTAMENTE NIVELADA Y REGULADA(en caso contrario se valorara a parte)

**VP0083.E** m² Impermeabilización Guru
31.6 m² × 47.25 = 1493.10
Impermeabilización de vaso de piscina mediante la colocación de lámina de WATER-STOP/GURU o similar, es una lámina geotextil impermeable, muy delgada y elástica, perfecta para impermeabilizar bajo el revestimiento en suelos y paredes.
Está formada por varias capas; en el centro una membrana impermeable construida con dos capas de film plástico (EVAC) y un velo de no-tejido de fibras de poliéster y polipropileno en cada lado., adherida con mortero de alto contenido en resinas; incluso p.p de tratamiento de solapes. Como acabado de esta impermeabilización con mortero impermeabilizante y deformable con una aportación de 3-4 kg/m² aproximados (aplicado en 2-3 capas)

**EZIP2525** m² Revestimiento 2,5*,2,5 IRIS
31.6 m² × 219.75 = 6944.10
Revestimineto interior y exteroior del vaso, incluyendo escaleras.
DE la colección Iris, es un mosaicocon efecto iriscente especialmente indicado para revestimiento de interiores, piscinas, spas, saunas y espacios wellness que busca el relax y el placer .
gresite 2,5*2,5 en plaquetas sobre malla , Recibido con pegamento de cemento blanco sobre revoco maestreado y fratasado. Con parte proporcional de formación de ángulos y limpieza.
Serie: Iris Color:perla nacarado

##### RGM02.2 DEPURACION (15/06/2026)
Importe: 5903.72

**PS13113** ud FILTRO CALPLAS AFM-720 Ø 720 mm - 2.5 kg/cm² (15/06/2026)
1 ud × 1 = 1.00
Filtro Calplas para piscina, modelo AFM de alto rendimiento con brazo colector. Estos filtros están fabricados en acero y poliéster reforzado con fibra de vidrio y laminados a mano. El color es azul RAL 5015. La altura del lecho filtrante es de 900 mm lo que permite que el rendimiento de filtración sea óptimo. La presión de trabajo estándar es 2.5 kg/m² y cuenta con 10 años de garantía
Presión de trabajo máxima 2.5 kg/cm²
Presión de prueba 3.75 kg/cm²
Boca de hombre lateral
Difusor especial para AFM® y arena.
Rosca hembra (GAS) en GRP que forma parte del cuerpo del filtro.
Paredes laterales diseñadas para una filtración y contralavado adecuados.
Mirilla.
- Diámetro: 720 mm
- Altura: 1440 mm
- Conexiones: 2 pulgadas
- Presión Máxima: 2,5 bar.
- Lecho filtrante 900 mm
- Superficie: 0,39 m²
- Carga de AFM (kg): 462
- Carga de arena (kg): 550

**PS17470** ud AFM®ng GRADO 1 SACO 21 KG. (15/06/2026)
11 ud × 1 = 11.00
CARACTERÍSTICAS TÉCNICAS:
-Tamaño granulométrico: 0.4 - 0.8 mm.
-Superficie hidrófoba no polar.
-100% resistente al biofilm.
-Adsorción avazada de organicos y microplásticos.
-Filtración por debajo de 1 micra (testado por IFTS).
-Testado y certificado bajo las normas NSF/ANSI 61 & 50.

**PS17796** ud AFM®ng GRADO 2 SACO 21 KG. (15/06/2026)
11 ud × 1 = 11.00
- Tamaño granulométrico: 0.7 - 2.0 mm.
- Superficie hidrófoba no polar.
- 100% resistente al biofilm.
- Adsorción avanzada de organicos y microplásticos.
- Filtración por debajo de 1 micra (testado por IFTS).
- Testado y certificado bajo las normas NSF/ANSI 61 & 50

**PS5044** ud VALVULA AUT. BESGO 5 VIAS DN50/ d63mm. D.C 190 mm. (15/06/2026)
1 ud × 1 = 1.00
VALVULA AUTOMATICA BESGO 5 VIAS DN50/ d63mm. distancia conexiones 190 mm.
Adecuado para todos los filtros de arena y AFM®
AHORRO ENTRE 50% - 80% SOBRE BATERÍA DE VÁLVULAS
Cambio rápido, sin paro de la bomba
CARACTERÍSTICAS:
Partes interiores en acero inoxidable V4A 1.4571.
Juntas en Viton/PTFE resistentes al ozono
Máxima seguridad de funcionamiento.
Actúa con la bomba en marcha y sin golpes de ariete.
Mínima pérdida de presión (sólo 0.3 bares)
Conexiones ajustables hasta 90° (+/-4°)
Las conexiones son orientables

| Código | Ud | Descripción | Cantidad | Precio | Importe |
|---|---|---|---|---|---|
| PS36263 | ud | Compresor COMPACT 230V, calderin 3L. 3.5 a 4.5 bares (15/06/2026) | 1 | 1 | 1.00 |

**PS14710** ud BOMBA SACI VARIO WINNER 150M - 1.10 kW - 1.5 CV - 230V (15/06/2026)
2 ud × 1 = 2.00
Bomba autoaspirantes para piscina a 2900rpm, con motor standard asíncrono y variador de velocidad [e]JOY de alta eficiencia, que garantiza una imporante reducción de costes energéticos junto aún gran rendimiento hidráulico.integramente en polipropileno + fibra de vidrio.
Filtro con tapa transparente que permite observar fácilmente el interior del prefiltro.
Imposibilidad de comunicación eléctrica con el agua, ya que ninguna parte del motor está en contacto con el líquido bombeado.
Puede trabajar con agua salada, gracias a su sello mecánico en acero inoxidable AISI-316.
P: 1,1 KW. 1,5 C.V. 400 V.
Q: hasta 22m3/h a 10 m.c.a

**PS14109** ud IMPULSOR PARED PAHLEN 7 agujeros, en acero inox. 50 - 63 mm Ø 15 (15/06/2026)
2 ud × 1 = 2.00
Impulsores Pahlen de fondo y de pared con anclaje retro-ajustable en acero inoxidable 316.
Diseñados para instalarse directamente en tuberías de plástico (PVC, PE, PP) de PN10 o PN16 con diámetro exterior de Ø50 mm a 63 mm. El anclaje se agarra al interior de la tubería.
Presión máxima 4 bar
Caudal máximo: 10 m³/h (pared) y 15 m³/h (fondo)
Diámetro agarre interior mínimo: Ø 45,2 mm.
Diámetro agarre interior máximo: Ø 57 mm.
Caudal ajustable de 5m³/h a 15m³/h mediante dos discos giratorios (modelo de fondo)
Modelo de fondo con 8 posiciones diferentes de Autonivelable.

**PS4370** ud SUMIDERO ALLFIT, Modelo bronce con codo y tapa antitorbellino in (15/06/2026)
2 ud × 1 = 2.00
SUMIDERO ALLFIT, Modelo bronce con codo y tapa antitorbellino inox
Tapa antitorbellino en acero inox. V4A de 168 mm. de diametro

**PS4398** ud TOMA BARREDERA ALLFIT, Base toma R2".40 mm. en Inox. V4A (15/06/2026)
1 ud × 1 = 1.00
Base toma de barredera Allfit en bronce, toma de rosca 2" y embellecedor en acero inoxidable V4A 40 mm.

**PS4400** ud TOMA BARREDERA ALLFIT, Tapon toma barredera en inox. (15/06/2026)
1 ud × 1 = 1.00
Tapón toma de barredera en inox V4A

**PS4399** ud TOMA BARREDERA ALLFIT, Racord conexion toma a barredera (15/06/2026)
1 ud × 1 = 1.00
Racord toma de barredera en inox V4A

**PS11520** ud Skimmer B200 en acero inox. AISI 316 (15/06/2026)
1 ud × 1 = 1.00
Para hormigon, liner o poliester.
Con tapa de acceso superior a cesta.
Cesta de acero inoxidable.
Con rebosadero de 50Ø
Toma de llenado de 2 pulgadas
Compartimento para ubicar regulador de nivel mecanico o regulador de nivel electronico.
Medidas skimmer:200 (ancho) x 142 (alto) mm
Maximo nivel de agua: 100 mm
Conexion inferior:Rosca 2 pulgadas
Rendimiento:10 - 15 m3/H
Incluye: Nicho skimmer 10034 y marco embellecedor en acero inox. 10035

**PS11050** ud SKIMMER BEHNCKE, Regulador de nivel electronico (15/06/2026)
1 ud × 1 = 1.00
Regulador de nivel electronico

**PS13401** Ud Caudalimetro FlowVis DN 50 Ø63 mm (15/06/2026)
1 Ud × 1 = 1.00
Caudalímetro FlowVis Dn50 (63 mm encolar).
Con válvula antirretorno.
Precisión: 98%.
No necesita calibración.
Escala de medición en m³/h (metros cúbicos por hora).
Marcación de velocidad de paso en m/s.

**AS20430** Ud Contador de turbina tipo Woltmann 50/2" (15/06/2026)
1 Ud × 1 = 1.00
Contador de turbina axial,tipo Woltman,de lectura directa de rodillos numerados.Contador de esfera seca con transmision magnetica.
Relojeria y turbina facilmente extraible.
Preequipado para emision de impulsos .grado de proteccion IP68.
Emisor de impulsos tipo CYBLE.
Calibre 2 " - 50 mm

**IYM08DEPJ** Ud Instalación y Montaje Depuración jacuzzi (15/06/2026)
1 Ud × 5865.72 = 5865.72
Conexión de redes hidráulicas a sistema depurador en sala técnica en tubería de PVC de 10 atmósferas de presión. Red de conexionado del circuito de impulsión, fondo, limpiafondos y skimmer ó rebosadero en tubería de PVC de 10 atmósferas de presión con valvulería, enlaces soportes, llaves de cierres rápidos y demás piezas especiales de montaje. Conexionado de los elementos de depuración a los circuitos exteriores con montaje de filtro, bomba de depuración, boquillas, etc.
nota Cymes: en esta partida se valora toda la depuracion

##### RGM02.3 TRATAMIENTO QUIMICO (15/06/2026)
Importe: 8420.49

**PM1125836** ud Panel de control Pool Control 4 pH/Chlorine panel (15/06/2026)
1 ud × 1 = 1.00
Panel de control Pool Control 4
Panel de pH, cloro para piscinas privadas y públicas
El sistema realiza la medición de cloro mediante un sensor amperométrico de membrana, lo que garantiza una medida precisa del valor de cloro de hasta 10 ppm.
Junto con las bombas dosificadoras ProMinent, el panel permite una perfecta regulación de los valores de cloro libre y pH, proporcionando una gran calidad para el agua de baño.
* Información de la concentración de cloro en ppm
* Sensor de pH fabricado en vidrio
* Sensor de cloro libre de 10 ppm de rango, con membrana selectiva al cloro
*Apto para uso con diferentes tipos de presentaciones de cloro (hipoclorito sódico, cloro granulado, electrólisis…)
*USB para backup de datos, configuración y actualización
*Diferentes tipos de regulación y control de bombas:
- Control PID, mediante regulación de pulsos de las bombas dosificadoras
- Histéresis
- On/Off
* Entrada de contactos para nivel de producto químico
* Salida 4/20 mA de los valores de cloro y pH
* Conexión Modbus RTU
* Conexión vía wifi, acceso a configuración y datos vía internet por navegador
-Icluye 2x bombas dosificadora de 3,9l/h

**AS57613** Ud Depósito 50 l (15/06/2026)
1 Ud × 1 = 1.00
Depósito cilindrico de polipropileno, capacidad para 50 l. Con tapa hermética

**AS03677** Ud Cubeta Retencion deposito 50l (15/06/2026)
1 Ud × 1 = 1.00
Cubeta para deposito 50l
Capacidad a rebosar 805 lts
Base:Ø437

**SCPSTK-450-00** Ud Deposito polietileno 120LTS (15/06/2026)
1 Ud × 1 = 1.00
Depósito de polietileno para dosificación de producto químico, color blanco. Incluye tapa roscada DN150.

**SCPSTK450010** Ud Cubeta Retencion deposito 120l (15/06/2026)
1 Ud × 1 = 1.00
Cubeta para deposito 120l
Capacidad nominal 120ltrs
Capacidad a rebosar 185 lts
Base:Ø570

**IYMER010J** Ud Instalacion de Equipo Regulación (15/06/2026)
1 Ud × 8414.49 = 8414.49
Instalación y montaje de la placa de control del equipo de análisis,válvulas,collarines de toma, tuberías, vainas, tomas de agua, retornos, y conexionado eléctrico e hidraúlico, según plano y necesidades de obra.
nota Cymes: en esta se valora tratamientoi quimico

**SMJ010** ud Lavaojos de emergencia. (15/06/2026)
1 ud × 1 = 1.00
Lavaojos de emergencia, con pedestal, con estructura de tubo de acero galvanizado pintado con epoxi y recogedor de polipropileno, con válvula de paso de accionamiento por palanca lateral

##### RGM02.4 EQUIPAMIENTO LUDICO (15/06/2026)
Importe: 18267.35

| Código | Ud | Descripción | Cantidad | Precio | Importe |
|---|---|---|---|---|---|
| PS4815 | ud | Nicho placa aire banco 25 x 10 cm (15/06/2026) | 6 | 1 | 6.00 |

**PS12683** ud Placa Masaje Aire Banco 25 X 10 cm (15/06/2026)
6 ud × 1 = 6.00
Nicho preinstalación en bronce para placa de aire banco 25 x 10 cm con conexión DN40 (50 mm) para encolar.
Embellecedor en acero inoxidable V4A placa de aire banco 25 x 10 cm para acoplar a nicho 4815(NO incluido).
Caudal necesario: 25m³/h

**PS4834** ud Soplante 0.85 Kw - 220/380 V - 115 m³/h a 50 mbar (15/06/2026)
2 ud × 1 = 2.00
Soplante 0.85 Kw - 220/380 V - 115 m³/h a 50 mbar. - 85 m³/h a 100 mbar
ESPECIFICACIONES TÉCNICAS
- Modelo de soplante: ASC0140-1MT850-6
- Caudal max. de impulsión: 140 m³/h
- Altura max. de impulsión: 160 mbar
- Caudal a 100 mbar.: 85 m³/h
- Caudal a 50 mbar.: 115 m³/h
- Tipo de turbina: Trifásica.
- Conexiones: 1 ½ pulgadas.
- Voltaje: 200-240 / 345-415 V
- Consumo: 4.2 / 2.4 A
- Potencia: 0.85 kW
- Nivel Sonoro: 63 dB
- Peso: 16 kg.
CARACTERÍSTICAS DE MATERIAL
- Sin mantenimiento gracias a los rodamientos externos permanentemente engrasados, impulsores libres de contacto y motores refrigerados mediante ventilador.
- Respetuosa con el medio ambiente: compresión libre de aceite, bajo consumo energético y bajo nivel sonoro.
- Fácil instalación: fabricadas en fundición de aluminio robusta y ligera. Permiten la instalación vertical u horizontal así como el funcionamiento con velocidad variable.
- Uso universal ya que disponen de motores de 50/60Hz con un amplio rango de voltaje, clase de aislamiento F y grado de protección IP55, así como protector térmico integrado en el motor. Disponemos de certificaciones CE, UL y CSA

**PS4706** ud JET SPA - Embellecedor fijo 8 agujeros, (15/06/2026)
12 ud × 1 = 12.00
* Jet Spa Embellecedor fijo 8 agujeros,conexión rosca exterior 1” y ½” para el venturi
El equipo de masaje Jet Spa de Fitstar es un sistema compuestopor jets de masaje agua con aire por venturi, con un caudal de 5 m³/h.
Estos jet se se colocan en los asientos de los spas y son perfectos para proporcionar un masaje en la zona dorsal, en la zona lumbar y también en los gemelos.
incluye Nicho Jet Spa conexión rosca exterior 1” y ½” para el venturi

**PS22713** ud Tomas de aspiración+ rejilla asp. Ø280 mm (15/06/2026)
3 ud × 1 = 3.00
Las tomas de aspiración-aspiración acero inoxAspiración DN80mm Rejilla Ø 280 mm , fabricadas en bronce, están diseñadas para aspirar un gran caudal con la máxima seguridad gracias
a su rejilla en acero inoxidable V4A de gran tamaño, con múltiples perforaciones y con varias superficies de aspiración, incluso en los laterales.
TOMAS DE ASPIRACIÓN SEGÚN NORMATIVA EUROPEA EN 13451:
Tabla de caudales y succión de cabellos a una velocidad de 0.5m/s

**PS14142** ud Bomba Bronce FITSTAR 1,5 kw 2,0 cv 400V - 30 m3/h (15/06/2026)
3 ud × 1 = 3.00
Bomba Bronce FITSTAR 1,5 kw 2,0 cv 400V -
30 m3/h (con conexiones)
Con conexion codo impulsion de 90º con rosca 2"
(la conexion de aspiracion es 2" y ya está integrada en el cuerpo de la bomba)

**PS8989** ud Pulsador Piezoelectrico, Modelo PS (15/06/2026)
3 ud × 1 = 3.00
PULSADOR PIEZOELECTRICO, Modelo PS completo embellecedor mas nicho

**PS4702** ud Nicho preinstalacion en bronce con toma venturi (15/06/2026)
12 ud × 1 = 12.00
Nicho Jet Spa conexión rosca exterior 1” y ½” para el venturi
JET SPA

**IYMJAC010** Ud Instalacion y Montaje JACUZZI (6 Puetsos) (15/06/2026)
1 Ud × 18220.35 = 18220.35
Red de conexionado del circuito de impulsión de efectos de masaje de agua y aire en PVC de 10 atmósferas de presión con valvulería, enlaces soportes, llaves de cierres rápidos y demás piezas especiales de montaje.
Conexionado de los elementos electricos pulsadores y tomas de tierra.
nota Cymes: se valora equipamiento ludico

##### RGM02.5 ILUMINACION (27/05/2026)
Importe: 1568.47

**PS26878I** ud Proyectores led visión ALLEGRO Ø50 RGB Emb. Inox (15/06/2026)
1 ud × 560 = 560.00
Proyectores led visión ALLEGRO Pro LÁMPARA LED RGB
Para instalación de empotrar o en superficie. no se requiere ningún nicho, ya que se puede montar con pasamuros de 1,5”
Tamaño (mm) Ø50
Color de luz: RGB
Temperatura de color nominal (K)
Salida de luz máxima (lm) 650
Ángulo de haz (°) 116
Temperatura de funcionamiento hasta (°C) 40
Potencia máxima (W)10
Voltaje de entrada nominal (VCA) 12
Cable 4m no desmontable
IP68 a 1 m de profundidad

| Código | Ud | Descripción | Cantidad | Precio | Importe |
|---|---|---|---|---|---|
| PSPZAFLEXS | ud | Codo con manguera (27/05/2026) | 1 | 0 |  |
| JC801045000 | ud | Caja Conexiones (15/06/2026) | 1 | 25.23 | 25.23 |
| JDLT10RGB | ud | Control remoto LINK Touch RGB (15/06/2026) | 1 | 405.12 | 405.12 |

**IYMILU010J** ud Instalación y montaje Proyector Led -mando (15/06/2026)
1 ud × 578.12 = 578.12
Suministro e instalación de línea eléctrica para alimentación de proyectores LED subacuático de piscina desde el punto de luz hasta cuadro eléctrico en sala técnica. Incluye conexion en caja estanca para piscina, canalización mediante hidrotubo de PVC para instalaciones en zonas húmedas o enterradas, y tendido de manguera eléctrica libre de halógenos tipo RZ1-K (AS) o equivalente.
Incluye conexionado en cuadro eléctrico con protección mediante interruptor diferencial de alta sensibilidad, magnetotérmico correspondiente y contactor de maniobra específico para circuitos de iluminación de proyectores de piscina, así como conexión a red de tierra de la instalación.
Totalmente instalado, conexionado y probado, conforme a Reglamento Electrotécnico de Baja Tensión (REBT).

##### RGM02.6 CALENTAMIENTO DEL VASO (27/05/2026)
Importe: 1434.49

**ZW49KT20** Ud Intercambiador Heatline 20 Plus +Bomba (15/06/2026)
1 Ud × 1 = 1.00
Intercambiador de calor multitubular. Heat Line 20 Plus.
- Carcasa en noryl/poliamida inyectada.
- Tubos de TITANIO.
- Válvula antirretorno.
- Interruptor de caudal.
- Cuadro eléctrico conectado con cable con enchufe 230 V.
- Termostato de regulación.
- Principio de funcionamiento. El intercambiador traspasa la energía del sistema de calefacción de la casa (o circuito primario) al agua de la piscina.
- Conexión posible con todos los sistemas de calefacción de casa (caldera, panel solar térmico, bomba de calor geotérmica o aerotérmica).
- En caso de estar alejado el circuito primario de calefacción y la filtración, el intercambiador de calor tiene que estar colocado cerca de este circuito primario.
Características:
- Potencia con primario a 90ºC: 20 kW
- Potencia con primario a 60ºC: 8,5 kW
- Potencia con primario a 45ºC: 4 kW
- Presión máxima de funcionamiento: 2 bar
- Temperatura máx. admisible: 90ºC
- Conexión primario: Ø26/34 M
- Secundario piscina: PVC Ø63/50
- Caudal Primario: 0,9 m3/h
- Caudal Secundario: 10 m3/h

**IYMUC0101** Ud Instalacion y montaje Intercambiador hetaline (15/06/2026)
1 Ud × 1433.49 = 1433.49
Instalacion del conexionado al primario en la red depuracion de la piscina,e instalacion electrica,p.p de materiales auxiliares.
nota Cymes: se valora calentamiento de vaso

**ZW40RDE12** Ud OPC. Intercambiador Red Line 12 ELECTRICO (27/05/2026)
0 Ud
Intercambiador ELECTRICO Red Line 12
Se adapta a la mayoría de piscinas para una relación calidad/precio óptima. Su potencia, de 12 kW, cubre la mayoría de las necesidades. Su calidad de fabricación asegura una máxima robustez (bridas EPDM, conexión Hypalon)
La instalación en el sistema de filtración es simple, sin "by-pass". En local técnico, su montaje en línea limita las pérdidas de carga
Instalación: en local técnico, montaje en línea que limita las pérdidas de carga
Alimentación eléctrica: trifásica (400 V)
Regulación de la temperatura: termostato "de precisión" con visualización digital
Fabricación europea

##### RGM02.7 INSTALACION ELECTRICA (27/05/2026)
Importe: 2236

**TL015** m Toma Tierra (27/05/2026)
0 m
Red equipotencial de tierra de todas las partes metálicas y conexiones eléctricas a los distintos elementos,por medio de de conductor de cobre desnudo de 35 mm² y picas.
POR PARTE DE LA CONSTRUCTORA

**IELCDEP010J** Ud SUB Cuadro Maniobra filtración y focos (15/06/2026)
1 Ud × 658 = 658.00
CARACTERÍSTICAS TÉCNICAS
Cuadro protección contra sobretensiones, formado por caja para sobreponer, incluyendo: Interruptor general automático de corte, Protector de sobretensiones, Interruptor diferencial general y magneto térmicos, Pilotos de señalización, relojes temporizadores, etc. Mecanismos gama básica para: circuito para bomba de filtración, circuito de iluminación, circuito, circuito para Cloración. Incluso circuitos interiores con cableado en bandejas lisas de PVC rígido, conexiones en sala de máquinas y puesta en marcha de los equipos compuesto por circuitos interiores con cableado en bandejas según RBT-02
NORMATIVA DE APLICACIÓN
Instalación: REBT. Reglamento Electrotécnico para Baja Tensión.
CRITERIO DE MEDICIÓN EN PROYECTO
Número de unidades previstas, según documentación gráfica de Proyecto.
PENDIENTE DE APROBACION SITEMA DE CONTROL Y GESTION CON EL RESTO DE LAS INSTALACIONES

**IYMCEL010J** Ud Instalación y Montaje Instalación electrica (15/06/2026)
1 Ud × 1578 = 1578.00
Instalacion y cableado del cuadro de control, canalizacion de lineas de conexion de bombas y demas equipos. Red equipotencial de tierra de todas las partes metálicas existentes mediante cable de cobre desnudo.
No está incluida la conexión desde el cuadro general de la vivienda hasta el cuadro eléctrico de piscina. En caso de ser necesario se facturará a parte.

##### RGM02.8 ACCESORIOS (15/06/2026)
Importe: 936.46

**AS00037ESP** Ud Pasamanos a medida (15/06/2026)
1 Ud × 578.23 = 578.23
pasamanos de acero inox pulido, 18/8/2 AISI-316, tubo Ø 43 mm para fijar mediante pletinas (con justas, tacos anclaje y tornillos).
a medida segun plano
notaq Cymes: es una estimacion

**IYMESCM012** Ud Instalación y montaje Salidas (15/06/2026)
1 Ud × 358.23 = 358.23
Instalación de escaleras de acceso a piscina, con anclaje acorde a la instalación y toma de tierra, incluso p.p de ayudas de albañilería. Totalmente instalada.

##### RGM02.9 OPC. MEJORA TRATAMIENTO QUIMICO (15/06/2026)
Importe: 1750

**PS9425** Ud ZPM - Mezclador Potencial Zeta DN50 - 2 aletas (15/06/2026)
1 Ud × 742.5 = 742.50
Mezclador de Potencial Zeta, esta fabricado en acero inoxidable 316. Aumenta las reacciones de coagulacion y floculacion facilitando la eliminacion de los solidos en suspension mediante la filtracion.
- Actua como inyector para coagulantes com PAC o APF (Polifloculante activo)
- Aumenta el rendimiento de los coagulantes al eliminar un 50 % mas de materia organica
- Reduce el nivel de materia organica lo que significa menos alimento para bacteria y menos cosumo de cloro.
- Reduce el consumo de cloro por lo tanto menos subproductos del cloro y menos productos quimicos para corregir el PH
- ZPM produce un efecto de cavitacion, el cual proporciona un alto grado de desinfeccion, capaz de eliminar Oocystos Cryptosporidium

**PS11228** ud Bomba dosificadora STENNER MINI Regulable 3.2 - 240 ml/h (15/06/2026)
1 ud × 670 = 670.00
Bomba peristáltica autocebante con triple rodillo indicada para la dosificación de pequeñas cantidades de líquidos. Perfecta para floculantes y coagulantes, como APF, por su dosificación contínua y regulable. Muy silenciosa. Ajustable desde 3,2 a 160 ml/h

**PS9476** ud APF - Polifloculante Activo 20 litros (15/06/2026)
1 ud × 337.5 = 337.50
-SUSTANCIA PRINCIPAL: HIDROCLORURO DE ALUMINIO
- Mas amplio espectro y mayor capacidad que un PAC
- Elimina los organismos disueltos, amonio y urea
- Elimina la Crisrtosporidia Oocystos cuando se combina con ZPM y AFM
- El APF previene activamente el crecimiento de las bacterias y algas
- Reduce la demanda de cloro y los subproductos como: Tricloraminas, Cianogeno
y Trihalometanos

## 782-03 SEGURIDAD Y SALUD (18/06/2026)
Importe: 2690

**0601** UD MEDIDAS DE SEGURIDAD (18/06/2026)
1 UD × 2690 = 2690.00
Medidas de seguridad para la realización de los trabajos formadas por protecciones individuales, colectivas, señalización, instalaciones de bienestar,... Medida como una unidad todas las medidas de seguridad necesarias.

## 782-04 CONTROL DE CALIDAD (INCLUIDO EN RESTO DE PARTIDAS) (18/06/2026)
Importe: 890

**0701** UD DOCUMENTACIÓN DE CALIDAD (18/06/2026)
1 UD × 890 = 890.00
Documentación de calidad de los materiales utilizados, fichas técnicas, marcados CE, certificados de montaje. Si hay algún material que no tiene sello CE o Declaración de prestaciones se realizarán ensayos para comprobar su validez. Incluido en los precios unitarios de las partidas.

## 782-05 GESTIÓN DE RESIDUOS (INCLUIDO EN RESTO DE PARTIDAS) (18/06/2026)
Importe: 3900

**0801** UD GESTIÓN DE RESIDUOS (18/06/2026)
1 UD × 3900 = 3900.00
Gestión de Residuos de la obra. Incluido en los precios unitarios de las partidas.
